# BRISTOL

- Propiedad del archivo: RIB Spain
- Formato: FIEBDC-3/2016
- Programa: Presto 18.04
- Tipo: presupuesto
- Fecha de los precios: 06/02/2012
- Divisa: EUR
- Código: BRISTOL (31/05/2011)

## 001 TRAMITES PREVIOS

**TRP0011** Ud LIMPIEZA DEL LOCAL PREVIA AL COMIENZO DE LA OBRA
1 Ud
Limpieza del local previa al inicio de las obras consistente en la retirada de escombros y demás material existente. Medida la unidad ejecutada.

**CATOBR** u CARTEL OBRA (04/08/2019)
1 u
Cartel de obra instalado en fachada. El contenido será el definido por la propiedad y la D.F.
Totalmente suministrado y colocado. Medida la unidad.

## 002 DEMOLICIONES Y TRABAJOS PREVIOS (31/05/2011)

**DEM0025** m2 DEMOL.TABICÓN LAD.HUECO DOBLE
12.07 m2
Demolición de tabicones de ladrillo hueco doble de 7 cm., incluso limpieza, retirada y transporte de escombros y p.p. de medios auxiliares. Medida la superficie inicial.

| Medición | Uds. | Largo | Alto | Parcial |
|---|---|---|---|---|
| División sala 3 | 1 | 5.03 | 2.4 | 12.07 |
| Total |  |  |  | 12.07 |

**DEM0030** m2 DEMOL.TABIQUE LAD.HUECO SENC.
3.46 m2
Demolición de tabiques de ladrillo hueco sencillo, incluso limpieza, retirada y transporte de escombros y p.p. de medios auxiliares. Medida la superficie inicial.

| Medición | Uds. | Largo | Alto | Parcial |
|---|---|---|---|---|
| Foseado doble altura | 3 | 3.84 | 0.3 | 3.46 |
| Total |  |  |  | 3.46 |

**DEM0100** m2 DESMONTADO CARPINTERIA MADERA
14.28 m2
Levantado de carpintería de madera, incluidos cercos, precercos, hojas y accesorios, incluso limpieza, retirada y transporte de escombros y p.p. de medios auxiliares. Medida la superficie de fuera a fuera del precerco.

| Medición | Uds. | Largo | Alto | Parcial |
|---|---|---|---|---|
| Puerta sala reunión 3 altillo | 1 | 0.9 | 2.1 | 1.89 |
| Puertas entre salas | 3 | 0.9 | 2.1 | 5.67 |
| Puertas dobles | 2 | 1.6 | 2.1 | 6.72 |
| Subtotal |  |  |  | 14.28 |
| Total |  |  |  | 14.28 |

**DEM0120** m. DEMOL.CONDUCTO VENTILACION
80 m.
Demolición de conductos de ventilación o de humos, de cualquier tipo, incluso desmontado de rejillas, aspiradores, etc., limpieza, retirada y transporte de escombros y p.p. de medios auxiliares. Medida la longitud inicial. Necesario documentar y justificar.

| Medición | Uds. | Largo | Parcial |
|---|---|---|---|
|  | 2 | 40 | 80.00 |
| Total |  |  | 80 |

**DEM0125** ud DESM. EQ. CLIMATIZACION
5 ud
Desmontaje de equipo de climatización compuesto por 1 ud exterior y 1 interior, incluso bancada, líneas de frío, desconexión de instalación de electricidad y desagües; con retirada y transporte de material sobrante y retirada a almacén de los equipos a designar por Cajamar. Medida la unidad ejecutada.

**DEM0090** m2 DEMOL.F.TECHO CONT.ESCAYOLA
471.89 m2
Demolición de falsos techos continuos de placas de escayola, yeso, corcho o material similar, incluso limpieza, retirada y transorte de escombros y p.p. de medios auxiliares. Medida la superficie inicial.

| Medición | Uds. | Largo | Parcial |
|---|---|---|---|
| P. baja zona multiusos | 1 | 38 | 38.00 |
| P. PRIMERA |  |  |  |
| Sala reuniones 1 | 1 | 22.09 | 22.09 |
| C. limpieza | 1 | 4.16 | 4.16 |
| Office | 1 | 19.75 | 19.75 |
| Archivo | 1 | 19.6 | 19.60 |
| Sala trabajo 1 | 1 | 55.94 | 55.94 |
| Sala trabajo 2 | 1 | 54.89 | 54.89 |
| Distribuidor | 1 | 11.16 | 11.16 |
| Zona de descanso | 1 | 19.26 | 19.26 |
| Despacho | 1 | 19.64 | 19.64 |
| P. ALTILLO |  |  |  |
| Sala reuniones 2 | 1 | 22.09 | 22.09 |
| Sala reuniones 3 | 1 | 22.57 | 22.57 |
| Archivo | 1 | 21.59 | 21.59 |
| Sala trabajo 3 | 1 | 47.79 | 47.79 |
| Sala trabajo 4 | 1 | 71.08 | 71.08 |
| Distribuidor | 1 | 11 | 11.00 |
| Zona de descanso | 1 | 11.28 | 11.28 |
| Subtotal |  |  | 471.89 |
| Total |  |  | 471.89 |

**DEM0180-BR** Ud DESMONTE INSTALACIÓN ELÉCTRICA Y REORGANIZACIÓN
1 Ud
Levantado de instalación eléctrica en local completo y reorganización de cableados a mantener existentes para rehubicar en bandejas de instalaciones, incluso cableados de seguridad. El levantado incluye levantado de mecanismos, cuadros eléctricos, red de bandejas, canalizaciones eléctricas y de telefonía existente en el local, por medios manuales, incluso desmontaje previo de líneas y mecanismos, limpieza, retirada y transporte de escombros y p.p. de medios auxiliares. Medida la unidad terminada.

**DEM0116** m2 DESMONTADO DE VIDRIOS
33.41 m2
Levantado por medios manuales de vidrio, incluso limpieza, retirada y transporte de escombros y p.p. de medios auxiliares. Medida la superficie levantada.

| Medición | Uds. | Largo | Alto | Parcial |
|---|---|---|---|---|
| Mamparas doble altura altillo | 3 | 3.84 | 2.1 | 24.19 |
| Mampara despacho p. primera | 1 | 3.84 | 2.4 | 9.22 |
| Subtotal |  |  |  | 33.41 |
| Total |  |  |  | 33.41 |

**DEM0105** m2 DESMONTADO CARPINTERIA METALICA
33.41 m2
Levantado de carpintería metálica, incluidos cercos, precercos, hojas y accesorios, incluso limpieza, retirada y transporte de escombros y p.p. de medios auxiliares. Medida la superficie de fuera a fuera del precerco.

| Medición | Uds. | Largo | Alto | Parcial |
|---|---|---|---|---|
| Mamparas doble altura altillo | 3 | 3.84 | 2.1 | 24.19 |
| Mampara despacho p. primera | 1 | 3.84 | 2.4 | 9.22 |
| Subtotal |  |  |  | 33.41 |
| Total |  |  |  | 33.41 |

**DEM0046** m2 LEVANTADO DE PAVIMENTO LIGERO INCLUIDO RODAPIÉ
648.45 m2
Levantado de pavimento ligero tipo parquet, vinilo, moqueta o similar, incluso p.p. de rodapie, incluso p.p., limpieza y tranporte de material sobrante a vertedero. Medida la superficie inicial.

| Medición | Uds. | Largo | Parcial |
|---|---|---|---|
| Sup const. | 1 | 648.45 | 648.45 |
| Total |  |  | 648.45 |

**DEM0035** m2 DEMOL.SOLERAS H.A.<15cm.C/COMP. (31/05/2011)
21.59 m2
Demolición de soleras de hormigón ligeramente armado con mallazo, hasta 15 cm. de espesor, con compresor, incluso limpieza, retirada y transporte de escombros y p.p. de medios auxiliares. Medida la superficie inicial.

| Medición | Uds. | Largo | Parcial |
|---|---|---|---|
| Nivelar zona archivo P.altillo | 1 | 21.59 | 21.59 |
| Total |  |  | 21.59 |

## 004 ALBAÑILERÍA

**ALB0020** m2 TABIQUE CARTON YESO STANDAR
2.1 m2
Tabique de cartón yeso 15/70/15 (marca "knauff" o "pladur") tipo standar, con placa de yeso de 15 mm. de espesor y espesor final de 12 cm., atornillado a entramado de acero galvanizado, con una separación de montantes de 40 cm.; incluso aislamiento de lana de roca de 50 mm de espesor y 30 kg/m3, replanteo, entramado auxiliar, limpieza, nivelación, ejecución de ángulos, pasos de instalaciones, recibido de estas, colocación de cercos y repaso de juntas con material Jointfiller y papel microperforado; construido según NTE/PTP y especificaciones del fabricante de los paneles. Colocado de suelo a forjado, encintado y enmasillado en toda la altura. Medido a cinta corrida.

| Medición | Uds. | Largo | Alto | Parcial |
|---|---|---|---|---|
| Cierre puerta sala reuniones 2 | 1 | 1 | 2.1 | 2.10 |
| Total |  |  |  | 2.1 |

**ALB0020-ESP** m2 TABIQUE CARTON YESO STANDAR S/MAMPARAS (30/04/2019)
8.94 m2
Tabique de cartón yeso 15/70/15 (marca "knauff" o "pladur") tipo standar, con placa de yeso de 15 mm. de espesor y espesor final de 12 cm., atornillado a entramado de acero galvanizado, con una separación de montantes de 40 cm.; incluso ayuda de albañilería para el rejuntado y acabado de encuentro de placas de pladur con forjado de chapa colaborante, incluiyendo cerrado de huecos con poliuretano extrusionado y remates de yeso en laterales. Además de replanteo, entramado auxiliar, limpieza, nivelación, ejecución de ángulos, pasos de instalaciones, recibido de estas, colocación de cercos y repaso de juntas con material Jointfiller y papel microperforado; construido según NTE/PTP y especificaciones del fabricante de los paneles. Colocado sobre mampara hasta forjado de chapa colaborante, encintado y enmasillado en toda la altura. Medido a cinta corrida.

| Medición | Uds. | Largo | Alto | Parcial |
|---|---|---|---|---|
| S/mamparas |  |  |  |  |
| M1 | 1 | 4.51 | 0.25 | 1.13 |
| M2 | 1 | 1.25 | 0.25 | 0.31 |
| M3 | 1 | 1.25 | 0.25 | 0.31 |
| M4 | 1 | 3.72 | 0.25 | 0.93 |
| M5 | 3 | 3.84 | 0.5 | 5.76 |
| M6 | 1 | 2.01 | 0.25 | 0.50 |
| Subtotal |  |  |  | 8.94 |
| Total |  |  |  | 8.94 |

**ALB0035** m2 RECIBIDO DE CARPINTERIA METALICA
49.29 m2
Recibido de carpintería metálica con mortero M-40 (1:6), incluso apertura de huecos para garras. Medido según la medición de carpintería.

| Medición | Uds. | Largo | Alto | Parcial |
|---|---|---|---|---|
| M1 | 1 | 4.51 | 2.15 | 9.70 |
| M2 | 1 | 1.25 | 2.15 | 2.69 |
| M3 | 1 | 1.25 | 2.15 | 2.69 |
| M4 | 1 | 3.72 | 2.15 | 8.00 |
| M5 | 3 | 3.84 | 1.9 | 21.89 |
| M6 | 1 | 2.01 | 2.15 | 4.32 |
| Subtotal |  |  |  | 49.29 |
| Total |  |  |  | 49.29 |

**ALB0056** m CARGADERO DE 1 PERFIL METÁLICO
24.26 m
Cargadero formado por 1 IPN 140, incluso p.p. de placas de anclaje, tacos "Hilti", elementos complementarios y pintura de imprimación con minio (dos manos). Medida la longitud ejecutada.

| Medición | Uds. | Largo | Parcial |
|---|---|---|---|
| M1 | 1 | 4.51 | 4.51 |
| M2 | 1 | 1.25 | 1.25 |
| M3 | 1 | 1.25 | 1.25 |
| M4 | 1 | 3.72 | 3.72 |
| M5 | 3 | 3.84 | 11.52 |
| M6 | 1 | 2.01 | 2.01 |
| Subtotal |  |  | 24.26 |
| Total |  |  | 24.26 |

**ALB0090** Ud AYUDAS DE ALBAÑILERÍA A OFICIOS
1 Ud
Ayudas de albañilería a instalaciones de fontanería, electricidad, voz y datos, seguridad, climatización y ventilación, durante la ejecución de la obra de la oficina, contemplando apertura y cierre de regatas, tapado y sellado de huecos y pasos de instalaciones, conductos y bandejas. Partida para actuaciones de remodelación, ampliación o nueva apertura de oficina.

## 005 REVESTIMIENTOS

**REV0075** m2 PROTECCION PAVIMENTO CARTON
648.45 m2
Protección de pavimento después de su colocación, mediante cartón de 3.5 mm.. Se suministrará en rollo y se encintarán todas sus juntas con banda adhesiva. Se incluye reposición del mismo durante la ejecución de la obra, en caso de deterioro. Medida la superficie ejecutada.

| Medición | Uds. | Largo | Parcial |
|---|---|---|---|
| Sup const. | 1 | 648.45 | 648.45 |
| Total |  |  | 648.45 |

**TB-AGL** m2 REV. PARED CON TABLERO AGLOMERADO VIRUTAS (01/05/2019)
12.75 m2
Revestimiento de paredes con tablero de fibras orientadas lijadas y con una mano de barniz de espesor 10 mm, perfectamente nivelado, incluso corte, preparación, elementos de remate en esquinas y rincones, y siguiendo el diseño según documentación gráfica.Medida la superficie ejecutada.

| Medición | Uds. | Largo | Alto | Parcial |
|---|---|---|---|---|
| P. primera | 1 | 2.77 | 2.4 | 6.65 |
| P. altillo | 1 | 2.54 | 2.4 | 6.10 |
| Subtotal |  |  |  | 12.75 |
| Total |  |  |  | 12.75 |

**REV0021** ml TABICA DE CARTÓN YESO EN FALSO TECHO
21.52 ml
ml. de tabica continua hasta 50 cms., realizada con paneles de cartón yeso de 15 mm. de espesor atornillados a entramado vertical de acero galvanizado, incluso replanteo, aplomado y repaso de juntas, construido según NTE/PTP y especificaciones del fabricante de los paneles. Medida la longitud realizada.

| Medición | Uds. | Largo | Parcial |
|---|---|---|---|
| FOSEADOS TECHO |  |  |  |
| P. BAJA | 1 | 10 | 10.00 |
| P. Altillo equipos clima | 3 | 3.84 | 11.52 |
| Subtotal |  |  | 21.52 |
| Total |  |  | 21.52 |

**REV0095-OC** m2 TECHO PLACAS VINILICAS 60x60 CM. PERF. OCULTA
495.81 m2
Techo de placas vinílicas de 60*60 cm., desmontable, con perfilería oculta de aluminio lacado de 24 mm, suspendidas de varillas roscadas, incluso p.p. de remate en encuentros con paramentos y pilares, y accesorios de fijación; construido según NTE/RTP-18. Medida la superficie ejecutada.

| Medición | Uds. | Largo | Parcial |
|---|---|---|---|
| P. BAJA | 1 | 37 | 37.00 |
| P. ALTILLO (zona equipos) | 3 | 9.77 | 29.31 |
| PREVISIÓN (Por orden D.F.) |  |  |  |
| P. PRIMERA | 1 | 226.5 | 226.50 |
| P. ALTILLO | 1 | 203 | 203.00 |
| Subtotal |  |  | 495.81 |
| Total |  |  | 495.81 |

**MAD0084-BR** m2 TARIMA FLOTANTE AC4 NATURAL 1 LAMA TEXAS (PORCELANOSA) (maquinaria)
550 m2
Suministro y colocación de tarima flotante marca Porcelanosa "NATURAL 1 LAMA TEXAS" AC4, con impermeabilización de solería mediante lámina de foam. Incluso p.p de rodapiés, juntas de terminación y adhesivos. Medida la unidad totalmente terminada.

**MOD-TAC-1** u PANELES ACÚSTICOS FONOABSORBENTES (1) (maquinaria; 02/08/2019)
10 u
Conjunto de paneles que formen una configuración de 2400mm de ancho y 1500mm de altura. Dichos paneles deben poseer diversas formas geométricas y colores para lograr este sistema con un diseño especial. Paneles tapizados con un espesor de 55mm, realizados con una espuma de melamina ultra absorbente y una placa delgada de HDF, y están tapizados en tela. Irán colocados en pared. Los paneles deben ser a su vez muy flexibles permitiendo reorganizarlos fácilmente para formar un nuevo patrón, mezclar los colores al redecorar o agregar más paneles. Los paneles deben ofrecer propiedades de absorción de sonido Clase A (100% de absorción de sonido). Ofreciendo una mejora instantánea del entorno acústico, tanto en grandes áreas de planta abierta como en salas de oficinas individuales o recepciones. A su vez deben estar certificados según EN ISO 354.
El diseño final queda por definir por la D.F. y la propiedad. Incluso elementos y perfiles de sujección y p.p de material auxiliar, totalmente instalados. Medida la unidad. No se trata de un diseño definitivo, por lo que en obra podrá modificarse según la propiedad y la D.F.

| Medición | Uds. | Parcial |
|---|---|---|
| Áreas abiertas de trabajo |  |  |
| P. primera | 4 | 4.00 |
| P. altillo | 6 | 6.00 |
| Total |  | 10 |

**MOD-TAC-2** u PANELES ACÚSTICOS FONOABSORBENTES (2) (maquinaria; 02/08/2019)
3 u
Conjunto de paneles que formen una configuración de 3600mm de ancho y 1200mm de altura. Dichos paneles deben poseer diversas formas geométricas y colores para lograr este sistema con un diseño especial. Paneles tapizados con un espesor de 55mm, realizados con una espuma de melamina ultra absorbente y una placa delgada de HDF, y están tapizados en tela. Irán colocados en pared. Los paneles deben ser a su vez muy flexibles permitiendo reorganizarlos fácilmente para formar un nuevo patrón, mezclar los colores al redecorar o agregar más paneles. Los paneles deben ofrecer propiedades de absorción de sonido Clase A (100% de absorción de sonido). Ofreciendo una mejora instantánea del entorno acústico, tanto en grandes áreas de planta abierta como en salas de oficinas individuales o recepciones. A su vez deben estar certificados según EN ISO 354.
El diseño final queda por definir por la D.F. y la propiedad. Incluso elementos y perfiles de sujección y p.p de material auxiliar, totalmente instalados. Medida la unidad. No se trata de un diseño definitivo, por lo que en obra podrá modificarse según la propiedad y la D.F.

| Medición | Uds. | Parcial |
|---|---|---|
| Áreas reuniones | 3 | 3.00 |
| Total |  | 3 |

**MOD-TAC-3** u PANELES ACÚSTICOS FONOABSORBENTES (3) (maquinaria; 02/08/2019)
1 u
Conjunto de paneles que formen una configuración de 2400mm de ancho y 1800mm de altura. Dichos paneles deben poseer diversas formas geométricas y colores para lograr este sistema con un diseño especial. Paneles tapizados con un espesor de 55mm, realizados con una espuma de melamina ultra absorbente y una placa delgada de HDF, y están tapizados en tela. Irán colocados en pared. Los paneles deben ser a su vez muy flexibles permitiendo reorganizarlos fácilmente para formar un nuevo patrón, mezclar los colores al redecorar o agregar más paneles. Los paneles deben ofrecer propiedades de absorción de sonido Clase A (100% de absorción de sonido). Ofreciendo una mejora instantánea del entorno acústico, tanto en grandes áreas de planta abierta como en salas de oficinas individuales o recepciones. A su vez deben estar certificados según EN ISO 354.
El diseño final queda por definir por la D.F. y la propiedad. Incluso elementos y perfiles de sujección y p.p de material auxiliar, totalmente instalados. Medida la unidad. No se trata de un diseño definitivo, por lo que en obra podrá modificarse según la propiedad y la D.F.

| Medición | Uds. | Parcial |
|---|---|---|
| P. baja (Sala formación) | 1 | 1.00 |
| Total |  | 1 |

## 006 AISLAMIENTOS

**AIS0020** m2 AISLAMIENTO BAJANTES PKB2
9 m2
Aislamiento de bajantes con doble capa de panel PKB2, incluso p.p. de elementos de fijación, pegado, corte y colocación; según NBE/CT-79. Medida la superficie ejecutada.

| Medición | Uds. | Largo | Alto | Parcial |
|---|---|---|---|---|
| Previsión Bajantes | 1 | 1 | 9 | 9.00 |
| Total |  |  |  | 9 |

## 007 CARPINTERÍA DE MADERA

**MADBLCA-MEC** m2 PUERTA DE PASO LACADA BLANCA MECANIZADA (maquinaria)
4.2 m2
Suministro y colocación de puerta de paso con sistema mecanizado de apertura controlada. Compuesta por: hoja ciega abatble terminada lacada en blanco lisa de la marca UNIARTE modelo U-L o similar, precerco de pino flandes de 100x30 mm. con garras de fijación; forro de 100x30 mm. y tapajuntas de 70x16 mm. en DM 16 mm. cantos postformados, ambos lacados similar a la hoja, hoja de 40 mm.; herrajes de colgar en aluminio tipo Ocariz 100-B-F6, tres bisagras, manillería en ac. inox. tipo Ocariz 1987-554 TO-S acabado F6 y condena en ac. inox. tipo Ocariz 80-95. Medida de fuera a fuera del precerco.

| Medición | Uds. | Largo | Alto | Parcial |
|---|---|---|---|---|
| P3 | 2 | 1 | 2.1 | 4.20 |
| Total |  |  |  | 4.2 |

**MADBLCADL-MEC** m2 PUERTA DE PASO DOBLE LACADA BLANCA MECANIZADA (maquinaria; 15/05/2019)
6.72 m2
Suministro y colocación de puerta de paso doble con sistema mecanizado de apertura controlada. Compuesta por: hoja ciega abatble terminada lacada en blanco lisa de la marca UNIARTE modelo U-L o similar, precerco de pino flandes de 100x30 mm. con garras de fijación; forro de 100x30 mm. y tapajuntas de 70x16 mm. en DM 16 mm. cantos postformados, ambos lacados similar a la hoja, hoja de 40 mm.; herrajes de colgar en aluminio tipo Ocariz 100-B-F6, tres bisagras, manillería en ac. inox. tipo Ocariz 1987-554 TO-S acabado F6 y condena en ac. inox. tipo Ocariz 80-95. Medida de fuera a fuera del precerco.

| Medición | Uds. | Largo | Alto | Parcial |
|---|---|---|---|---|
| P5 | 2 | 1.6 | 2.1 | 6.72 |
| Total |  |  |  | 6.72 |

## 008 CARPINTERÍA METÁLICA

**MET0120** m2 CARP. ALUMINIO STRUGAL- S40 PLATA (maquinaria)
49.29 m2
Carpinteria metálica de aluminio anodizado color plata, para conformado de fijos, sistema Strugal S40, "STRUGAL", incluso junta central de estanqueidad, incluso p.p. de junquillo, junta cuña de acristalamiento y de grapas. El acristalamiento se realizara mediante junquillos clipados permitiendo el acristalamiento tanto desde el interior como desde el exterior facilitando la colocación de junquillos de seguridad. El acristalamiento se realizara con juntas de estanqueidad de EPDM. Se realizará sellado exterior con silicona color gris. Medida de fuera a fuera del hueco.

| Medición | Uds. | Largo | Alto | Parcial |
|---|---|---|---|---|
| M1 | 1 | 4.51 | 2.15 | 9.70 |
| M2 | 1 | 1.25 | 2.15 | 2.69 |
| M3 | 1 | 1.25 | 2.15 | 2.69 |
| M4 | 1 | 3.72 | 2.15 | 8.00 |
| M5 | 3 | 3.84 | 1.9 | 21.89 |
| M6 | 1 | 2.01 | 2.15 | 4.32 |
| Total |  |  |  | 49.29 |

**MET0121** m2 PUERTA P40 ALUMINIO STRUGAL (maquinaria)
7.51 m2
Puerta practicable de apertura interior Aluminio Strugal color plata l. Perfil hoja de 42 mm. de módulo con galce incorporado y junquillo interior. Marco de 42 mm. de módulo con galce incorporado. Estanqueidad sobre la hoja mediante 2 juntas perimetrales de doble labio clipados en la ranura del perfil. Cierre de 3 puntos, cerradura, piezas embellecedoras y maneta interior. Bisagras de aluminio plata y muelle. Medido de fuera a fuera.

| Medición | Uds. | Largo | Alto | Parcial |
|---|---|---|---|---|
| P1 | 1 | 0.92 | 2.1 | 1.93 |
| P2 | 1 | 0.92 | 2.1 | 1.93 |
| P4 | 1 | 0.92 | 2.1 | 1.93 |
| P6 | 1 | 0.82 | 2.1 | 1.72 |
| Total |  |  |  | 7.51 |

## 009 PINTURAS

**PIN0015-BR** m2 PINTURA ESMALTE SINT.S/CERRAJER. (material)
429.5 m2
Pintura al esmalte sintético sobre carpintería metálica, formada por: rascado y limpieza de óxidos; imprimación anticorrosiva y dos manos de color; según NTE/RPP-36. Medida la superficie.

| Medición | Uds. | Largo | Parcial |
|---|---|---|---|
| S/ techo de chapa colaborante |  |  |  |
| P. PRIMERA | 1 | 226.5 | 226.50 |
| P. ALTILLO | 1 | 203 | 203.00 |
| Total |  |  | 429.5 |

**PIN0005-MAS** m2 PINTURA PLASTICA LISA SOBRE LADR (material; 01/05/2019)
1045.79 m2
De pintura plástica lisa sobre paramentos horizontales y verticales de ladrillo, yeso o cemento, formada por: lijado y limpieza del soporte, mano de fondo, plastecido, nueva mano de fondo y dos manos de acabado, además de seguir el diseño según proyecto, alternando colores según D.F.; según NTE/RPP-24. Medida la superficie ejecutada.

| Medición | Uds. | Largo | Alto | Parcial |
|---|---|---|---|---|
| Paramentos verticales |  |  |  |  |
| P. Baja | 1 | 33.72 | 4.3 | 145.00 |
| P. PRIMERA |  |  |  |  |
|  | 1 | 40 | 2.4 | 96.00 |
|  | 1 | 44 | 2.4 | 105.60 |
|  | 1 | 18 | 2.4 | 43.20 |
|  | 1 | 18 | 2.4 | 43.20 |
|  | 1 | 8 | 2.4 | 19.20 |
|  | 1 | 13.6 | 2.4 | 32.64 |
|  | 1 | 18 | 2.4 | 43.20 |
|  | 3 | 8.75 | 2.4 | 63.00 |
|  | 1 | 22 | 2.4 | 52.80 |
|  | 1 | 20 | 2.4 | 48.00 |
| P. ALTILLO |  |  |  |  |
|  | 1 | 33 | 2.4 | 79.20 |
|  | 1 | 41 | 2.4 | 98.40 |
|  | 1 | 15.68 | 2.4 | 37.63 |
|  | 1 | 2.68 | 2.4 | 6.43 |
|  | 1 | 12 | 2.4 | 28.80 |
|  | 1 | 13.6 | 2.4 | 32.64 |
|  | 1 | 15 | 2.4 | 36.00 |
|  | 1 | 14.52 | 2.4 | 34.85 |
| Total |  |  |  | 1045.79 |

**13ILL00002-CA** m2 LACA NITROCELULÓSICA EN BLANCO S/CARPINTERÍA DE MADERA (03/07/2017)
21 m2
Laca nitrocelulosica en color blanco sobre carpinteria de madera, formada por: limpieza del soporte,sellado de nudos, lijado general fino, imprimación no grasa, plastecido, lijado y dos manos de laca. Las hojas de las puertas se lacarán en taller y los marcos y tapajuntas se lacarán in situ. Medidas dos caras, de fuera a fuera del tapajuntas.

| Código | Ud | Descripción | Rendimiento | Precio |
|---|---|---|---|---|
| TO01000 | h | OF. 1ª PINTOR (mano de obra; 03/07/2017) | 1.6 | 0 |
| PL00100 | kg | LACA NITROCELULÓSICA COLOR (material; 03/07/2017) | 0.45 | 0 |
| PW00100 | l | DISOLVENTE (material; 03/07/2017) | 0.4 | 0 |
| PW00300 | kg | SELLADORA (material; 03/07/2017) | 0.4 | 0 |
| WW00400 | u | PEQUEÑO MATERIAL (material; 03/07/2017) | 1.4 | 0 |

| Medición | Uds. | Largo | Alto | Parcial |
|---|---|---|---|---|
| Por las dos caras (x2) |  |  |  |  |
| P. Primera | 6 | 1 | 2.1 | 12.60 |
| P. Entreplanta | 2 | 1 | 2.1 | 4.20 |
| Por una caras |  |  |  |  |
| P. Primera aseo | 1 | 1 | 2.1 | 2.10 |
| P. Entreplanta aseo | 1 | 1 | 2.1 | 2.10 |
| Subtotal |  |  |  | 21.00 |
| Total |  |  |  | 21 |

**PIN0010** m2 PINTURA PETREA LISA AL CEMENTO (material)
146.04 m2
Pintura pétrea lisa al cemento sobre paramentos verticales y horizontales de ladrillo o cemento, formada por: limpieza del soporte, mano de fondo y mano de acabado; según NTE/RPP-23. Medida la superficie ejecutada.

| Medición | Uds. | Largo | Alto | Parcial |
|---|---|---|---|---|
| PATIO EXTERIOR | 1 | 19 | 9 | 171.00 |
| A deducir | -4 | 2.6 | 2.4 | -24.96 |
| Total |  |  |  | 146.04 |

## 010 VIDRERÍA

**VID0025** m2 VIDRIO 6+6+2 BUTIRALES HASTA ALTURAS DE 3 M.
39.17 m2
Vidrio laminado de seguridad de la marca SAINT-GOBAIN modelo SGG STADIP PROTECT 66.2, L0101046, formado por dos lunas pulidas incoloras de 6 mm. de espesor, unidas por doble lamina de butiral de polivinilo transparente, con un espesor total de 13mm. Clasificación: resistencia a la agresión P2A, resistencia al impacto de cuertpo pendular 1B1, resistencia a variaciones bruscas de Tª 40 K. Caracterisitcas: emisividad 0.89, valor U 5.5, transmisión luminosa 0.85, reflexión luminosa 0.08/0.08, trasmisión de la energía solar 0.64,reflexión de la energía solar 0.06/0.06, coeficiente g 0.71 según normativa vigente, incluso certificado del vidrio instalado; colocado con perfil continuo incluso perfil en U de neopreno, cortes y colocación de junquillos; construido según NTE/FVE-12 e instrucciones del fabricante. Incluida parte proporcional de cantos pulidos. Medida la superficie acristalada hasta 3 metros de altura.

| Medición | Uds. | Largo | Alto | Parcial |
|---|---|---|---|---|
| M1 | 1 | 4.51 | 2.15 | 9.70 |
| M2 | 1 | 1.25 | 2.15 | 2.69 |
| M3 | 1 | 1.25 | 2.15 | 2.69 |
| M4 | 1 | 3.72 | 2.15 | 8.00 |
| M5 | 3 | 3.84 | 1.9 | 21.89 |
| A deducir PUERTAS | -3 | 0.92 | 2.1 | -5.80 |
| Subtotal |  |  |  | 39.17 |
| Total |  |  |  | 39.17 |

## 011 FONTENERÍA (03/07/2017)

**08FFC90102** m CANALIZACIÓN COBRE, EMPOTRADA, 15 mm DIÁM. (03/07/2017)
2 m
Canalización de cobre, empotrada, de 15 mm de diámetro exterior y 1 mm de espesor, incluso p.p. de enfundado corrugado de polietileno, piezas especiales, pequeño material y ayudas de albañilería; instalada según CTE. Medida la longitud ejecutada

| Medición | Uds. | Largo | Parcial |
|---|---|---|---|
| Toma aislada en patio inteiror | 1 | 2 | 2.00 |
| Total |  |  | 2 |

**08FGW00002** u EQUIPO GRIFERÍA PUNTO RIEGO EN PARAM. VERTICAL PRIMERA CALIDAD (03/07/2017)
1 u
Equipo de grifería para punto de riego en paramento vertical, formado por llaves, cruceta cromada de primera calidad; construido según CTE e instrucciones del fabricante. Medida la cantidad ejecutada.

| Medición | Uds. | Parcial |
|---|---|---|
| En patio interior | 1 | 1.00 |
| Total |  | 1 |

## 012 ELECTRICIDAD

### 11C CABLEADO

**11CC036** m CIRCUITO 2x1,5 + TT 1,5mm² CU 1KV CPR (14/06/2012)
1071 m
Circuito eléctrico instalado con manguera de cobre de 2x1,5 mm2+TT 1,5 de sección nominal, de 0,6/1 Kv con aislamiento XLPE y Cubierta poliolefina (verde) en cumplimiento con UNE 21123-4 ó 5 libre de halógenos, no propagadores del incendio y con emisión de humos y opacidad reducida, según CPR, colocado sobre bandeja Rejiband, incluso p.p. de cajas de derivación de superficie estanca "Crady box" y ayudas de albañilería y tubo Forroplast o similar, no propagador de la llama, libre de halogenos, de acuerdo con las normas UNE-EN 50.085 y UNE-EN 50.086 para la conducción por el falseado de Pladur. Denominación y clase mínima CPR: RZ1-K (AS) 0,6/1 kv Cca-s1b,d1,a1. Medida la longitud ejecutada desde el cuadro general de mando y protección hasta el último receptor suministrado.

| Medición | Uds. | Largo | Parcial |
|---|---|---|---|
| P BAJA |  |  |  |
| C1 | 1 | 45 | 45.00 |
| C3 | 1 | 6 | 6.00 |
| P. PRIMERA |  |  |  |
| C1 | 1 | 120 | 120.00 |
| C2 | 1 | 70 | 70.00 |
| C3 | 1 | 80 | 80.00 |
| C4 | 1 | 60 | 60.00 |
| CE | 1 | 100 | 100.00 |
| C13 | 1 | 30 | 30.00 |
| C14 | 1 | 50 | 50.00 |
| P. ALTILLO |  |  |  |
| C1 | 1 | 120 | 120.00 |
| C2 | 1 | 70 | 70.00 |
| C3 | 1 | 80 | 80.00 |
| C4 | 1 | 60 | 60.00 |
| CE | 1 | 100 | 100.00 |
| C11 | 1 | 30 | 30.00 |
| C12 | 1 | 50 | 50.00 |
| Subtotal |  |  | 1071.00 |
| Total |  |  | 1071 |

**11CC031** m CIRCUITO 2x2.5 +TT 2,5 mm² CU 1KV CPR (14/06/2012)
695 m
Circuito eléctrico instalado con manguera de cobre de 2x2.5 mm2+TT 2,5 de sección nominal, de 0,6/1 Kv con aislamiento XLPE y Cubierta poliolefina (verde) en cumplimiento con UNE 21123-4 ó 5 libre de halógenos, no propagadores del incendio y con emisión de humos y opacidad reducida, según CPR, colocado sobre bandeja Rejiband, incluso p.p. de cajas de derivación de superficie estanca "Crady box" y ayudas de albañilería y tubo Forroplast o similar, no propagador de la llama, libre de halogenos, de acuerdo con las normas UNE-EN 50.085 y UNE-EN 50.086 para la conducción por el falseado de Pladur. Denominación y clase mínima CPR: RZ1-K (AS) 0,6/1 kv Cca-s1b,d1,a1. Medida la longitud ejecutada desde el cuadro general de mando y protección hasta el último receptor suministrado.

| Medición | Uds. | Largo | Parcial |
|---|---|---|---|
| P BAJA |  |  |  |
| C2 | 1 | 25 | 25.00 |
| C4 | 1 | 30 | 30.00 |
| P. PRIMERA |  |  |  |
| C5 | 1 | 30 | 30.00 |
| C6 | 1 | 50 | 50.00 |
| C7 | 1 | 40 | 40.00 |
| C8 | 1 | 60 | 60.00 |
| C9 | 1 | 60 | 60.00 |
| C10 | 1 | 30 | 30.00 |
| C11 | 1 | 30 | 30.00 |
| C12 | 1 | 50 | 50.00 |
| P. ALTILLO |  |  |  |
| C5 | 1 | 30 | 30.00 |
| C6 | 1 | 50 | 50.00 |
| C7 | 1 | 40 | 40.00 |
| C8 | 1 | 60 | 60.00 |
| C9 | 1 | 60 | 60.00 |
| C10 | 1 | 50 | 50.00 |
| Subtotal |  |  | 695.00 |
| Total |  |  | 695 |

**11CC041** m CIRCUITO 2X1,5 mm² CU 1KV CPR (14/06/2012)
390 m
Circuito eléctrico instalado con manguera de cobre de 2x1,5 mm2 de sección nominal, de 0,6/1 Kv con aislamiento XLPE y Cubierta poliolefina (verde) en cumplimiento con UNE 21123-4 ó 5 libre de halógenos, no propagadores del incendio y con emisión de humos y opacidad reducida, según CPR, colocado sobre bandeja Rejiband, incluso p.p. de cajas de derivación de superficie estanca "Crady box" y ayudas de albañilería y tubo Forroplast o similar, no propagador de la llama, libre de halogenos, de acuerdo con las normas UNE-EN 50.085 y UNE-EN 50.086 para la conducción por el falseado de Pladur. Denominación y clase mínima CPR: RZ1-K (AS) 0,6/1 kv Cca-s1b,d1,a1. Medida la longitud ejecutada desde el cuadro general de mando y protección hasta el último receptor suministrado.

| Medición | Uds. | Largo | Parcial |
|---|---|---|---|
| Sondas retorno | 1 | 30 | 30.00 |
|  | 6 | 30 | 180.00 |
|  | 6 | 30 | 180.00 |
| Subtotal |  |  | 390.00 |
| Total |  |  | 390 |

**11CC071** m CIRCUITO 4X6+TT6 mm² CU 1KV CPR (14/06/2012)
80 m
Circuito eléctrico instalado con manguera de cobre de 4x6 mm2+TT 6 de sección nominal, de 0,6/1 Kv con aislamiento XLPE y Cubierta poliolefina (verde) en cumplimiento con UNE 21123-4 ó 5 libre de halógenos, no propagadores del incendio y con emisión de humos y opacidad reducida, según CPR, colocado sobre bandeja Rejiband, incluso p.p. de cajas de derivación de superficie estanca "Crady box" y ayudas de albañilería y tubo Forroplast o similar, no propagador de la llama, libre de halogenos, de acuerdo con las normas UNE-EN 50.085 y UNE-EN 50.086 para la conducción por el falseado de Pladur. Denominación y clase mínima CPR: RZ1-K (AS) 0,6/1 kv Cca-s1b,d1,a1. Medida la longitud ejecutada desde el cuadro general de mando y protección hasta el último receptor suministrado.

| Medición | Uds. | Largo | Parcial |
|---|---|---|---|
| P. PRIMERA |  |  |  |
| C15 | 1 | 40 | 40.00 |
| P ALTILLO |  |  |  |
| C13 | 1 | 40 | 40.00 |
| Subtotal |  |  | 80.00 |
| Total |  |  | 80 |

**11CT010** m CANAL TUBO FLEX.FORROPLAST 20 mm L. HALOGENOS (14/06/2012)
1140 m
Canalización con tubo flexible forroplast según norma UNE-EN 50085 y UNE-EN 50086 de 20 mm de diámetro no propagador de la llama, libre de halogenos,colocación colgada, empotrada o sobre bandeja, con parte proporcional de accesorios y fijaciones a una distancia menor de 0,8 m, cajas de superficie estancas de derivación necesarias tipo Crady Box, y ayudas de albañilería, realizado segun REBT. Medida la longitud instalada.

| Medición | Uds. | Largo | Parcial |
|---|---|---|---|
|  | 1 | 500 | 500.00 |
|  | 1 | 390 | 390.00 |
|  | 1 | 250 | 250.00 |
| Subtotal |  |  | 1140.00 |
| Total |  |  | 1140 |

**11CT095** m TUBO RIGIDO M 20 L HALOGENOS (14/06/2012)
750 m
Tubo rígido M 20 libre de halógenos color gris RAL 70325 resistencia compresión: 1250N. Resistencia impacto: >6J a -5ºC. Temperatura de aplicación permanente y de instalación: -5°C/+60°C.
Resistencia de aislamiento: > 100 M?.Influencias externas: IP 54. Rigidez dieléctrica: > 2000 V. No es propagador de la llama. Resistencia a la propagación de la llama: autoextinguible en menos de 30 segundos.
Cumple con la norma UNE - EN 50267 2 - 2 [Antigua UNE-21 -147(2) / IEC-754(2)] sobre "Material libre de Halógenos"
Normas de referencia: EN 50086-1, EN 50086-2-1 y IEC EN 61386-1; IEC EN 61386-21. Instalado según instrucciones del R.B.T.Los tubos se fijarán al techo por medio de bridas o abrazaderasprotegidas contra la corrosión
y sólidamente sujetas. La separaciónentre fijaciones será, como máximo de 0,5 metros. Se dispondrán fijacionesantes y después de un cambio de dirección, en los empalmes y en la proximidadde las entradas a cajas o aparatos.
Incluidas abrazaderas, pasamuros, uniones rigidas entre tubos y p.p. pequeño material auxiliar, totalmente instalado.

| Medición | Uds. | Largo | Parcial |
|---|---|---|---|
|  | 1 | 500 | 500.00 |
|  | 1 | 250 | 250.00 |
| Subtotal |  |  | 750.00 |
| Total |  |  | 750 |

**11CT025** m CANAL TUBO FLEX.FORROPLAST 40 mm L. HALOGENOS (14/06/2012)
80 m
Canalización con tubo flexible forroplast según norma UNE-EN 50085 y UNE-EN 50086 de 40 mm de diámetro no propagador de la llama, libre de halogenos, colocación colgada, empotrada o sobre bandeja, con parte proporcional de accesorios y fijaciones a una distancia menor de 0,8 m, cajas de superficie estancas de derivación necesarias tipo Crady Box, y ayudas de albañilería, realizado segun REBT. Medida la longitud instalada.

**11CT050** ud CAJA ESTANCA PVC 150X100X80 (14/06/2012)
60 ud
Caja estanca libre de halogenos, para empalmes y derivaciones de medidas 150x100x80mm para instalación de superficie marc Schneider ref. ENN05047. Se incluye p.p. de accesorios para fijaciones y ayudas de albañilería si fuese necesario. Medida la unidad instalada.

| Medición | Uds. | Parcial |
|---|---|---|
| Iluminación |  |  |
| P BAJA | 2 | 2.00 |
| P. PRIMERA | 19 | 19.00 |
| P. ALTILLO | 18 | 18.00 |
| Fuerza |  |  |
| P BAJA | 1 | 1.00 |
| P. PRIMERA | 12 | 12.00 |
| P. ALTILLO | 8 | 8.00 |
| Subtotal |  | 60.00 |
| Total |  | 60 |

**11CT125** m BANDEJA REJILLA BICROMATADA 35X100
134 m
Suministro e instalación de bandeja en varilla de acero de diámetro 4.4 mm, marca SCHNEIDER según EN 50-085-73 en zincado bicromatado según UNE 37-552-73 de 12 a 15 micras, de 100*35 mm, colocada con soportes centrales a una distancia máxima de 80 cm, inluso p.p. de soportes, bridas de unión, piezas especiales y el conexionado a T.T., incluido todos los tramos, se asegurará la interconexión entre ellos mediante latiguillos de unión y tornillería específica que garantice la continuidad en la toma de tierra en todo el trazado de la bandeja. Medida la longitud instalada.

| Medición | Uds. | Parcial |
|---|---|---|
| P BAJA | 14 | 14.00 |
| P. PRIMERA | 60 | 60.00 |
| P. ALTILLO | 60 | 60.00 |
| Subtotal |  | 134.00 |
| Total |  | 134 |

**11CT130** m BANDEJA REJILLA BICROMATADA 35X200
138 m
Suministro e instalación de bandeja en varilla de acero de diámetro 4.4 mm, marca SCHNEIDER según EN 50-085-73 en zincado bicromatado según UNE 37-552-73 de 12 a 15 micras, de 200*35 mm, colocada con soportes centrales a una distancia máxima de 80 cm, inluso p.p. de soportes, bridas de unión, piezas especiales y el conexionado a T.T., incluido todos los tramos, se asegurará la interconexión entre ellos mediante latiguillos de unión y tornillería específica que garantice la continuidad en la toma de tierra en todo el trazado de la bandeja. Medida la longitud instalada.

| Medición | Uds. | Parcial |
|---|---|---|
| P BAJA | 14 | 14.00 |
| P. PRIMERA | 64 | 64.00 |
| P. ALTILLO | 60 | 60.00 |
| Subtotal |  | 138.00 |
| Total |  | 138 |

**11CW016** m MANGUERA 2X1,5 mm² CU 1 KV BICOLOR-REGULACION - Konex CPR (14/06/2012)
460 m
Manguera eléctrica de sección 2x1,5 mm² Cu aislamiento 0,6/1Kv XLPE y cubierta de color rojo de la marca Konex, libre de halógenos, no propagadores del incendio y con emisión de humos y opacidad reducida, según CPR, colocado sobre bandeja Rejiband, medida la longitud ejecutada desde el cuadro de control hasta la ultima luminaria regulada. Realizando el paso de pantallas bajo tubo corrugado libre de halógenos fijado al forjado mediante taco rizado, nunca apoyado en falso techo. Clase mínima CPR: RZ1-K (AS) 0,6/1 kv Cca-s1b,d1,a1.

| Medición | Uds. | Largo | Parcial |
|---|---|---|---|
| Termostato- maquina | 1 | 10 | 10.00 |
|  | 6 | 10 | 60.00 |
|  | 6 | 10 | 60.00 |
| Comunicación máquinas | 6 | 20 | 120.00 |
|  | 6 | 30 | 180.00 |
|  | 1 | 30 | 30.00 |
| Subtotal |  |  | 460.00 |
| Total |  |  | 460 |

**11CW021** m MANGUERA 2 HILOS 0,22 mm² CPR (14/06/2012)
740 m
Manguera 2x0,22 mm² cu, para conexión de pulsadores de encendido de alumbrado, desde el cuadro de control hasta los pulsadores, el trazado se realizará por la bandeja de voz y datos hasta el sensor, los tramos verticales y empotrados se realizarán bajo tubo corrugado libre de halógenos. Clase mínima CPR: RZ1-K (AS) 0,6/1 kv Cca-s1b,d1,a1.

| Medición | Uds. | Largo | Parcial |
|---|---|---|---|
| Circuito pulsadores |  |  |  |
| P BAJA | 3 | 10 | 30.00 |
| P. PRIMERA | 24 | 10 | 240.00 |
| P. ALTILLO | 20 | 10 | 200.00 |
| Presostato filtros sucios máquinas | 1 | 30 | 30.00 |
|  | 6 | 20 | 120.00 |
|  | 6 | 20 | 120.00 |
| Subtotal |  |  | 740.00 |
| Total |  |  | 740 |

**11CANAL** u CANALIZACIONES INST. VARIAS (05/08/2019)
1 u
Realización de canalizaciones para instalación de red wiifi, seguridad, puertas mecanizadas, sistemas de control, y demás instalaciones necesarias. Mediante tubo flexible forroplast según norma UNE-EN 50085 y UNE-EN 50086, de 25 mm de diámetro no propagador de la llama, libre de halogenos,colocación colgada, empotrada o sobre bandeja, con parte proporcional de accesorios y fijaciones a una distancia menor de 0,8 m, cajas de superficie estancas de derivación necesarias tipo Crady Box, en su caso, y ayudas de albañilería, realizado segun REBT. Medida la longitud instalada.

| Medición | Uds. | Parcial |
|---|---|---|
| Canalizaciones | 1 | 1.00 |
| Total |  | 1 |

**14CANFIBRA** u CANALIZACIÓN FIBRA (23/09/2019)
1 u
Realización de la canalización en vacío para la acomentida de la FIBRA ÓPTICA al edificio. Incluso p.p.de material necesario para la realización de la misma, accesorios y fijaciones, y ayudas de albañilería, realizado según indicaciones de la compañía suministradora. Medida la unidad totalmente ejecutada.

### 11L LUMINARIAS

**11LC012** ud APARATO AUTONOMO EMRG. 100 LUM DAISALUX "HYDRA" LD N2
20 ud
Aparato autónomo de 100 lúmenes enrasado en techo según norma UNE 20-392-93 y EN 60 596-2-22, de señalización y emergencia de la marca DAISALUX serie HYDRA modelo LD N2 con lámpara led ILMled. de una hora de duración en color blanco, incluso caja de empotrar enrasada en techo modelo KETB HYDRA en color blanco, instalado con manguera de 1000 V XLPE. libre de halogenos bajo tubo coarrugado no propagador de la llama, libre de halogenos desde caja de derivación, libre de halogenos. Incluso accesorio de empotrar y embellecedor. Medida la unidad totalmente instalada.

| Medición | Uds. | Parcial |
|---|---|---|
|  | 11 | 11.00 |
|  | 9 | 9.00 |
| Subtotal |  | 20.00 |
| Total |  | 20 |

**11LC014** ud APARATO AUTONOMO EMRG. 160 LUM DAISALUX "HYDRA" LD N3 SALIDA
3 ud
Aparato autónomo de 160 lúmenes enrasado en techo según norma UNE 20-392-93 y EN 60 596-2-22, de señalización y emergencia de la marca DAISALUX serie HYDRA modelo LD N3 con lámpara LED ILMled, de una hora de duración en color blanco, incluso caja de empotrar enrasada en techo modelo KETB HYDRA en color blanco, con placa de señalización tipo banderola con el marcado SALIDA, mod. KSB800, instalado con manguera de 1000 V XLPE. libre de halogenos bajo tubo coarrugado no propagador de la llama, libre de halogenos desde caja de derivación, libre de halogenos. Incluso accesorio de empotrar y embellecedor. Medida la unidad totalmente instalada.

**11LE0SUSCIR** ud LUMINARIA SECOM AIRCOM LED CIRCULAR SUSPENSION (12/04/2018)
23 ud
Instalación de luminaria SECOM referencia 4222 20 01 84, downlight circular suspendida de led 20W, fabricado en aluminio con recubrimiento de pintura al horno acabada en BLANCO, modelo AIRCOM CIRCULAR SUSPENDIDA. Óptica de PMMA para iluminación homogénea en toda su superficie. Incluye driver y módulo 63 leds Osram Duris E5 (2677 lúmenes) 4000ºK. Color blanco. IP44. No regulable. Instalación según planos, en caso de conflicto de instalación consultar con la D.F. Totalmente instalado y funcionando.

| Medición | Uds. | Parcial |
|---|---|---|
| P. PRIMERA | 16 | 16.00 |
| P. ALTILLO | 7 | 7.00 |
| Subtotal |  | 23.00 |
| Total |  | 23 |

**11LESECO-DESR** ud LUMINARIA SECOM ESLIM LED DESCOLGADA 120x79 (26/04/2019)
25 ud
Suministro e instalación de luminaria SECOM ESLIM DESCOLGADA ref.: 4182 01 84. Luminaria de tecnología LED, de 4000 lm de flujo luminoso, de dimensiones 1200x95 mm. IP43. Acabado en blanco. Potencia del sistema: 40 W. Instalado con manguera libre de halógenos 2x1,5+TT 1,5 mm² Cu, instalación según planos, en caso de conflicto de instalación consultar con la D.F. Totalmente instalado y funcionando, incluido pequeño material.

| Medición | Uds. | Parcial |
|---|---|---|
| P. PRIMERA- Sobre mesas | 10 | 10.00 |
| P. ALTILLO- Sobre mesas | 15 | 15.00 |
| Subtotal |  | 25.00 |
| Total |  | 25 |

**11LEDTUB-DES** ud LUMINARIA PESANTE LED DESCOLGADA 120x35 (30/04/2019)
11 ud
Suministro e instalación de luminaria lineal suspendida de la marca RENDL LIGHT STUDIO modelo PESANTE 35. Luminaria de tecnología LED, de 4200 lm de flujo luminoso, de dimensiones 1200x35x67 mm. Potencia del sistema: 40 W. Acabado en blanco, negro o aluminio anodizado a elegir por la D.F. Instalado con manguera libre de halógenos 2x1,5+TT 1,5 mm² Cu, instalación según planos, en caso de conflicto de instalación consultar con la D.F. Totalmente instalado y funcionando, incluido pequeño material.

| Medición | Uds. | Parcial |
|---|---|---|
| P. BAJA | 7 | 7.00 |
| P. PRIMERA- Despacho | 4 | 4.00 |
| Subtotal |  | 11.00 |
| Total |  | 11 |

**11LESUSPEN-BL** ud PROYECTOR SIMON 640.31 DESCOLGADO (30/04/2019)
94 ud
Suministro e instalación de luminaria SIMON 640.31 ref.: 64031030-248. Luminaria de tecnología LED, de 1080 lm de flujo luminoso, IP20. Clase II. Acabada en blanco y colocada descolgada. Temperatura de color: 4000 K. Potencia del sistema: 16 W. Instalación según planos, en caso de conflicto de instalación consultar con la D.F. Totalmente instalado y funcionando, incluido pequeño material.

| Medición | Uds. | Parcial |
|---|---|---|
| P. BAJA | 5 | 5.00 |
| P. PRIMERA | 43 | 43.00 |
| P. ALTILLO | 46 | 46.00 |
| Subtotal |  | 94.00 |
| Total |  | 94 |

**11INDUS-DES** ud LUMINARIA DESCOLGADA DECORACIÓN (30/04/2019)
11 ud
Suministro e instalación de luminaria descolgada de la marca RENDL LIGHT STUDIO modelo ASTON 28 o similar. Luminaria de tecnología LED, de 2000 lm de flujo luminoso, de dimensiones 280 mm de diámetro. Potencia del sistema: 42 W. Acabado en blanco, negro o aluminio cepillado a elegir por la D.F. Instalado con manguera libre de halógenos 2x1,5+TT 1,5 mm² Cu, instalación según planos, en caso de conflicto de instalación consultar con la D.F. Totalmente instalado y funcionando, incluido pequeño material.

| Medición | Uds. | Parcial |
|---|---|---|
| P. PRIMERA | 5 | 5.00 |
| P. ALTILLO | 6 | 6.00 |
| Subtotal |  | 11.00 |
| Total |  | 11 |

**11LE059EM** ud LUMINARIA LED SECOM SUPERFICIE AIRCOM 15 W (14/06/2012)
6 ud
Suministro e instalación de luminara marca Secom referencia PS422 101 84. Instalación empotrada. Características: Potencia 15 W, Alimentación: 240VCA 50 Hz, Blanco Neutro: 4000K. (1866 lum) No regulable. Dimensiones, diámetro 245mm altura 60mm. Totalmente instalado y funcionando.

| Medición | Uds. | Parcial |
|---|---|---|
| Sustitucion lum. en aseos | 6 | 6.00 |
| Total |  | 6 |

**11LEDBISO1** ud LUMINARIA DE SUPERFICIE BISO 1 LÁMPARA 9 W (15/05/2019)
2 ud
Suministro e instalación de luminaria SECOM BISO ref.: 231L 01 09 84. Luminaria de tecnología LED, de 905 lm de flujo luminoso, IP20. Clase II. Acabada en blanco. Temperatura de color: 4000 K. Potencia del sistema: 9 W. Instalación según planos, en caso de conflicto de instalación consultar con la D.F. Totalmente instalado y funcionando, incluido pequeño material.

| Medición | Uds. | Parcial |
|---|---|---|
| P. PRIMERA | 1 | 1.00 |
| P. ALTILLO | 1 | 1.00 |
| Subtotal |  | 2.00 |
| Total |  | 2 |

**11LEDBISO3** ud LUMINARIA DE SUPERFICIE BISO 3 LÁMPARA 3x9 W (15/05/2019)
3 ud
Suministro e instalación de luminaria SECOM BISO ref.: 233L 01 09 84. Luminaria de tecnología LED, de 2715 lm de flujo luminoso, IP20. Clase II. Acabada en blanco. Temperatura de color: 4000 K. Potencia del sistema: 3x9 W. Instalación según planos, en caso de conflicto de instalación consultar con la D.F. Totalmente instalado y funcionando, incluido pequeño material.

| Medición | Uds. | Parcial |
|---|---|---|
| P. PRIMERA | 2 | 2.00 |
| P. ALTILLO | 1 | 1.00 |
| Subtotal |  | 3.00 |
| Total |  | 3 |

### 11M MECANISMOS (14/06/2012)

**11MA001** ud PULSADOR ENCENDIDO ALUMBRADO (14/06/2012)
50 ud
Ud. pulsador de encendido de alumbrado, de la marca Simon 27 Play, referencias pulsador 27659-65, 2700610-30, incluidas p/p tubo y pequeños materiales, incluso ayuda de albañilería, instalado y funcionando.

| Medición | Uds. | Parcial |
|---|---|---|
| P BAJA | 4 | 4.00 |
| P. PRIMERA | 24 | 24.00 |
| P. ALTILLO | 22 | 22.00 |
| Subtotal |  | 50.00 |
| Total |  | 50 |

**11MA010** ud INTERUPTOR ALUMBRADO (14/06/2012)
1 ud
Ud. interruptor de encendido de alumbrado, de la marca Simon 27 play formado por: caja de empotrar soporte placa tipo acabada en color blanco, un interruptor 10A/230V, referencias 2700610-030, 27101-65 incluidas p/p pequeños materiales,incluso ayuda de albañilería, instalado y funcionando.

| Medición | Uds. | Parcial |
|---|---|---|
| C. limpieza | 1 | 1.00 |
| Total |  | 1 |

**11MT001** ud CAJA CIMA USUARIO-2V (14/06/2012)
8 ud
Caja de tomas de corriente, marca SIMON de dos módulos, con tres tomas de corriente con puesta a tierra y dos ventanillas de voz-datos (sin RJ´45), instalada con manguera de cobre con aislamiento de 1000 v. XLPE no propagador de la llama y con emisión de humos y opacidad reducida de 2.5 mm² de sección nominal bajo tubo coarrugado libre de halógenos en su derivación vertical, empotrado en tabiquería hasta caja de conexión, referencias 51020102-039, 51010102-030, 50010432-030, 50000089-030, 50012088-03, K01/9 ayudas de albañilería y conexiones; construida según REBT. Medida la unidad instalada.

| Medición | Uds. | Parcial |
|---|---|---|
| P BAJA | 2 | 2.00 |
| P. PRIMERA | 2 | 2.00 |
| P. ALTILLO | 4 | 4.00 |
| Subtotal |  | 8.00 |
| Total |  | 8 |

**11MT035** ud BASE SCHUKO BLANCO (14/06/2012)
14 ud
Punto de base de enchufe SCHUKO según norma UNE 2031594 de 16 A de dos polos mas toma de tierra totalmente instalada y comprobada. instalada con cable de cobre de 2.5 mm2 de sección nominal bajo tubo corrugado enpotrado en la tabiquería de pladur, con aislamiento de 1000 V XLPE, incluso mecanismos marca SIMON 27 play color blanco, referencias, 2700610-030, 27432-65, empotrados y ayudas de albañilería; según REBT. Medida la unidad instalada.

| Medición | Uds. | Parcial |
|---|---|---|
| P. BAJA | 2 | 2.00 |
| P. PRIMERA | 5 | 5.00 |
| P. ALTILLO | 7 | 7.00 |
| Subtotal |  | 14.00 |
| Total |  | 14 |

**11MT002.1** ud CAJA CIMA USUARIO 3 MODULOS-4V (14/06/2012)
9 ud
Caja de tomas de corriente, marca SIMON de tres módulos, con cuatro tomas de corriente con puesta a tierra, instalada con manguera de cobre con aislamiento de 1000 v. XLPE no propagador de la llama y con emisión de humos y opacidad reducida de 2.5 mm² de sección nominal bajo tubo coarrugado libre de halógenos en su derivación vertical, y cuatro ventanillas de instalación de voz y datos (sin toma RJ´45), empotrado en tabiquería hasta caja de conexión, referencias Cajetín 51020104-39, marco 51010103-30, base doble schuko 50010432-030 (1 ud) 50010432-37 (1 ud), placa (2 ud) 50000089-030, construida según REBT. Medida la unidad instalada.

| Medición | Uds. | Parcial |
|---|---|---|
| P. PRIMERA | 3 | 3.00 |
| P. ALTILLO | 6 | 6.00 |
| Subtotal |  | 9.00 |
| Total |  | 9 |

**E17ESTANCO** ud B.ENCHUFE SCHUKO ESTANCO (11/10/2017)
4 ud
Base de enchufe estanco con toma de tierra lateral realizada con tubo PVC corrugado M 20/gp5 y conductor rígido de 2,5 mm2 de Cu., y aislamiento VV 750 V., en sistema monofásico con toma de tierra (fase, neutro y tierra), incluyendo caja de registro, caja de mecanismo universal con tornillos, base de enchufe sistema schuko 10-16-20-25 A. (II+t.) Simón serie 27 play color blanco, instalada.
Claves: monofásico, caja, registro, mecanismo, base, tornillo, aislamiento, schuko, tierra, aluminio, toma, conductor, corrugado, PVC, lateral, rígido, enchufe, tubo

| Medición | Uds. | Parcial |
|---|---|---|
| Patio exterior | 4 | 4.00 |
| Total |  | 4 |

**11MT022** ud CAJA EMP.TOMA DE CORRIENTE Y VOZ-DATOS-2V (14/06/2012)
16 ud
Caja de tomas de corriente en montaje empotrado, marca SIMON serie 278 play de un módulo, con una ventanilla para toma de voz, otra de datos y de corriente de energía eléctrica 16 A (color blanco) con puesta a tierra, instalada con cable de cobre de 2.5 mm2 de sección nominal, con aislamiento de 1000 v. xlpe, libre de halógenos, no propagador del incendio y con emisión de humos y opacidad reducida, empotrado en tabiquería con tubo coarrugado no propagador de la llama hasta caja de conexión de superficie Crady Box y otro tubo corrugado en vacio para voz y datos, ayudas de albañilería y conexiones y dos tomas para la conexion de voz y datos; construida según REBT. Referencias 1700620-030, 27432-65, 27486-35. Medida la unidad instalada.

| Medición | Uds. | Parcial |
|---|---|---|
| P BAJA | 1 | 1.00 |
| P. ALTILLO | 1 | 1.00 |
| Para tomas wiffi en techo |  |  |
| P BAJA | 3 | 3.00 |
| P. PRIMERA | 6 | 6.00 |
| P. ALTILLO | 5 | 5.00 |
| Subtotal |  | 16.00 |
| Total |  | 16 |

**11MW030-SUEL** ud CAJA EMPOTRADA EN SUELO 4 MODULOS (14/06/2012)
2 ud
Caja de tomas de corriente Marca Ackermann de suelo. Dos modulos para instalación de 4 mecanismos de 45x45, tres tomas de corriente y una placa para tomas de voz y datos, caja de suelo de profundiad 57 - 62 mm., con tapa de registro acabado con pavimento similar al existente, todo ello instalado con manguera de 1000 v libre de halógenos y no propagador de la llama, desde caja de registro en falso techo, bajo tubo coarrugado libre de halógenos hasta el puesto de trabajo. Instalado y funcionando, incluso ayuda de albañilería para apertura de hueco, en casos donde no haya altura suficiente para realizar las regatas y llevar las conducciones se podrá realizará el hueco por el forjado inferior.

| Medición | Uds. | Parcial |
|---|---|---|
| P. ALTILLO | 2 | 2.00 |
| Total |  | 2 |

**11MW030-SUEL2** ud CAJA EMPOTRADA EN SUELO 6 MODULOS (05/08/2019)
6 ud
Caja de tomas de corriente Marca Ackermann de suelo. Dos modulos para instalación de 6 mecanismos de 45x45, cuatro tomas de corriente y dos placas para tomas de voz y datos, caja de suelo de profundiad 57 - 62 mm., con tapa de registro acabado con pavimento similar al existente, todo ello instalado con manguera de 1000 v libre de halógenos y no propagador de la llama, desde caja de registro en falso techo, bajo tubo coarrugado libre de halógenos hasta el puesto de trabajo. Instalado y funcionando, incluso ayuda de albañilería para apertura de hueco, en casos donde no haya altura suficiente para realizar las regatas y llevar las conducciones se podrá realizará el hueco por el forjado inferior.

| Medición | Uds. | Parcial |
|---|---|---|
| P. PRIMERA | 5 | 5.00 |
| P. ALTILLO | 1 | 1.00 |
| Subtotal |  | 6.00 |
| Total |  | 6 |

### 11P PROTECCIONES (14/06/2012)

**11PG020** ud INTERRUPTOR GEN.AUTOM.40A IV (14/06/2012)
1 ud
Interruptor general automático de corte omnipolar IV de 40 amp. de intensidad nominal, tipo C, con poder de corte 15 KA, con palanca para accionamiento manual, marca SCHNEIDER ELECTRIC, ref A9F89440 , instalado según REBT. Medida la unidad instalada.

**11PG030** ud INTERRUPTOR GEN.AUTOM.50A IV (14/06/2012)
1 ud
Interruptor general automático de corte omnipolar IV de 50 amp. de intensidad nominal, tipo C, con poder de corte 15 KA, con palanca para accionamiento manual, marca SCHNEIDER ELECTRIC, ref A9F89450, instalado según REBT. Medida la unidad instalada.

**11PG045** ud LIMITADOR SOBRETENSIÓN TRANSITORIAS iQuick PRD20r (14/06/2012)
3 ud
Limitador de sobretensión iQuick PRD 20r, provisto de automático de descnonexción 3P+N de 20 kA de In de corriente máxima de descarga y 1,5 kV de nivel de protección, marca SCHNEIDER ELECTRIC referencia A9L16297, con palanca para accionamiento manual, instalado según REBT y las especificaciones indicadas en el esquema unifilar. Medida la unidad instalada.

**11PG046** ud LIMITADOR SOBRETENSIONES PERMANENTES iMSU (14/06/2012)
3 ud
Limitación de sobretensiones permanes formado por tres bobinas Imsu 255 marca Schneider, con unbral de disparo 255 V CA, asociado al interruptor general de mando y protección del cuadro general eléctrico de la instalación, referencia A9A26500, totalmente instaldo y funcionando.

**11PD001** ud INTERRUPTOR DIFERENCIAL 40A, II, 30mA (14/06/2012)
9 ud
Suministro e instalación de interruptor diferencial automático bipolar de 40A de intensidad nominal y 30 mA de sensibilidad, marca SCHNEIDER ELECTRIC, ref. A9R60240 con las especificaciones indicadas en el esquema unifilar. Incluido material auxiliar, conexionado, etiquetado, pruebas y puesta en marcha. Medida la unidad totalmenta instalada y funcionando.

| Medición | Uds. | Parcial |
|---|---|---|
| P BAJA | 1 | 1.00 |
| P. PRIMERA | 4 | 4.00 |
| P. ALTILLO | 4 | 4.00 |
| Subtotal |  | 9.00 |
| Total |  | 9 |

**11PD005** ud INTERRUPTOR DIFERENCIAL 40 A, II, 300mA (14/06/2012)
3 ud
Suministro e instalación de interruptor diferencial automático bipolar de 40A de intensidad nominal y 300 mA de sensibilidad, marca SCHNEIDER ELECTRIC, ref. A9R84240 con las especificaciones indicadas en el esquema unifilar. Incluido material auxiliar, conexionado, etiquetado, pruebas y puesta en marcha. Medida la unidad totalmenta instalada y funcionando.

| Medición | Uds. | Parcial |
|---|---|---|
| P BAJA | 1 | 1.00 |
| P. PRIMERA | 1 | 1.00 |
| P. ALTILLO | 1 | 1.00 |
| Subtotal |  | 3.00 |
| Total |  | 3 |

**11PD022** ud INTERRUPTOR DIFERENCIAL 40A, IV, 300 mA (14/06/2012)
2 ud
Suministro e instalación de interruptor diferencial automático tetrapolar de 40A de intensidad nominal y 300 mA de sensibilidad, marca SCHNEIDER ELECTRIC, ref. A9R84440 con las especificaciones indicadas en el esquema unifilar. Incluido material auxiliar, conexionado, etiquetado, pruebas y puesta en marcha. Medida la unidad totalmenta instalada y funcionando.

| Medición | Uds. | Parcial |
|---|---|---|
| P. PRIMERA | 1 | 1.00 |
| P. ALTILLO | 1 | 1.00 |
| Subtotal |  | 2.00 |
| Total |  | 2 |

**11PM001** ud INT.AUT.MAGNET.II 10A (14/06/2012)
17 ud
Interruptor automático magnetotérmico II (polos protegidos) de 10 A de intensidad nominal, marca SCHNEIDER ELECTRIC ref A9K17210, según REBT y las especificaciones indicadas en el esquema unifilar. Medida la unidad instalada.

| Medición | Uds. | Parcial |
|---|---|---|
| P BAJA | 3 | 3.00 |
| P. PRIMERA | 7 | 7.00 |
| P. ALTILLO | 7 | 7.00 |
| Subtotal |  | 17.00 |
| Total |  | 17 |

**11PM005** ud INT.AUT.MAGNET.II 16 A (14/06/2012)
17 ud
Interruptor automático magnetotérmico II (polos protegidos) de 16 A de intensidad nominal, marca SCHNEIDER ELECTRIC, ref A9K17216 ,según REBT y las especificaciones indicadas en el esquema unifilar. Medida la unidad instalada.

| Medición | Uds. | Parcial |
|---|---|---|
| P BAJA | 3 | 3.00 |
| P. PRIMERA | 8 | 8.00 |
| P. ALTILLO | 6 | 6.00 |
| Subtotal |  | 17.00 |
| Total |  | 17 |

**11PM060** ud INT.AUT.MAGNET.IV 32 A (14/06/2012)
2 ud
Interruptor automático magnetotérmico IV (polos protegidos) de 32 A de intensidad nominal, marca SCHNEIDER ELECTRIC ref A9F79432 construido según REBT y las especificaciones indicadas en el esquema unifilar. Medida la unidad instalada.

| Medición | Uds. | Parcial |
|---|---|---|
| P. PRIMERA | 1 | 1.00 |
| P. ALTILLO | 1 | 1.00 |
| Subtotal |  | 2.00 |
| Total |  | 2 |

**11PM030** ud INT.AUT.MAGNET.II 40A (14/06/2012)
1 ud
Interruptor automático magnetotérmico II (polos protegidos) de 40 A de intensidad nominal, marca SCHNEIDER ELECTRIC ref A9F79340 construido según REBT y las especificaciones indicadas en el esquema unifilar. Medida la unidad instalada.

| Medición | Uds. | Parcial |
|---|---|---|
| P. PRIMERA | 1 | 1.00 |
| Total |  | 1 |

### 11W VARIOS (15/01/2016)

**11VW092INS** ud UPS 1000VA PARA INSTALACIONES (15/01/2016)
1 ud
Suministro e instalación de sistema de alimentación ininterrumpido, marcas ABLEREX (1000 VA) ó AGS (1200 VA), RIELLO (1200 VA) ó Schneider (1100 VA), para montar en cuarto de instalaciones, uno para instalaciones. Medida la unidad instalada, incuido pequeño material.

| Medición | Uds. | Parcial |
|---|---|---|
| Instalaciones | 1 | 1.00 |
| Total |  | 1 |

**REORCUAR** ud SANEADO CUARTO INSTALACIONES (15/05/2019)
1 ud
Manipulado y saneado de los cuartos de instalaciones que una vez instaladas las nuevas instalaciones habrá que reorganizar junto con las instalaciones que se mantienen. Incluyo etiquetado de las mismas para su identificación en su caso. Medida la unidad totalmente ejecutada.

| Medición | Uds. | Parcial |
|---|---|---|
| Instalaciones | 1 | 1.00 |
| Total |  | 1 |

## 013 CLIMATIZACIÓN

### 12C CONDUCTOS, DIFUSORES Y TUBERIAS

**12CC015** m COND.CIRC.FLEX. ALUM.ACUST.152 mm
2.16 m
Conducto circular flexible de aluminio, aislado acústicamente con 25 mm. de fibra de vidrio (densidad 16 kg/cm3). Calificación M1, realizado con dos chapas de aluminio con armadura helicoidal de acero, marca Escoflex, Alufoc o similar, diámetro 152 mm. y espesor aproximado de 0.5 mm., presión máxima de 175 mm c.d.a., temperatura admisible entre -20 y 110ºC, velocidad máxima de 20 m/sg. Instalado, montado y en funcionamiento, con su p.p. de accesorios, soporte y fijaciones. Se incluye ayuda de albañilería si es necesario. Medida la longitud ejecutada.

| Medición | Uds. | Largo | Alto | Parcial |
|---|---|---|---|---|
| Difusores | 2 | 0.6 | 1.2 | 1.44 |
| Reticula | 1 | 0.6 | 1.2 | 0.72 |
| Subtotal |  |  |  | 2.16 |
| Total |  |  |  | 2.16 |

**12CC070** m² CONDUCTO FIBRA NETO
9.6 m²
Conducto rectangular realizado en panel rígido de fibra de vidrio aglomerada de alta densidad de 25 mm. de espesor, marca Isover Neto ó Ursa Zero, con recubrimiento en la exterior de papel de aluminio (aluminio+malla de fibra de vidrio+kraft) y la cara interior con tejido NETO (tejido de vidrio acústico de alta resistencia mecánica). las aristas interiores del conducto irán selladas con cordón de silicona. Formación del conducto y uniones entre las piezas con cola, grapas y cinta de aluminio, utilizando el método de fabricación del Tramo Recto, suspendido mediante perfiles de chapa galvanizada y varilla roscada. Colocación según especificaciones de la norma UNE 100-101-84. Las dimensiones nominales serán las indicadas en los planos. Se incluyen ayudas de albañilería si fuera preciso. Criterios de medición: la superficie total utilizada se medirá atendiendo a las medidas exteriores del conducto, las curvas se medirán por el radio exterior. El precio incluye porcentaje por embocaduras, equipo y difusores, por mermas y recortes (10% s/total). Medida la superficie realmente ejecutada.

| Medición | Uds. | Largo | Alto | Parcial |
|---|---|---|---|---|
| RPI2-FSN4E | 1 | 8 | 1.2 | 9.60 |
| Total |  |  |  | 9.6 |

**08CCINOX30D** m2 TUBO HELICOIDAL DOBLE DE ACERO INOXIDABLE AISLADO (15/05/2019)
141 m2
Tubo Helicoidal construido a partir fleje de chapa inoxidable, engatillado en espiral, formado por un tubo simple interior, una capa de aislante térmico alrededor (lana de roca 25 mm) y por último otro tubo exterior . Longitud standad de 3 metros. De acero inoxidable AISI 304-2b de espesor 0.5 y 0.6 según el diametro. Desde Ø 80 hasta Ø 1600 de diámetro. Enchufable con manguitos. (Accesorios Macho y Tubos Hembra en ambas bocas ) Union mediante Tornillos autotaladrantes o remaches. Incluido p.p. de codos, derivaciones, abrazaderas de unión y de sujección, y adaptadores a cada rejilla, montaje y ayudas de albañilería. Medida la superficie ejecutada.

| Medición | Uds. | Largo | Parcial |
|---|---|---|---|
| Recuperador- extr | 1 | 36 | 36.00 |
| Recuperador- imp | 1 | 30 | 30.00 |
| RPI SALA 3 | 1 | 12 | 12.00 |
| RPI SALA 4 | 1 | 20 | 20.00 |
| RPI SALA 1 | 1 | 12 | 12.00 |
| RPI SALA 2 | 1 | 24 | 24.00 |
| RPI P. BAJA | 1 | 7 | 7.00 |
| Subtotal |  |  | 141.00 |
| Total |  |  | 141 |

**12CW010** ud COLLAR.FIJAC.COND.FIB-AIR 150 mm
4 ud
Collarín circular de conexión de conducto circular sobre conductos de fibra de vidrio. Construido con chapa de acero galvanizado, fijación por autoatornillamiento. Modelo de 150 mm. de diámetro. Se incluye abrazadera de sujeción, montaje e instalación y p.p. de ayudas de albañilería si fuese necesario. Medida la unidad totalmente instalada.

| Medición | Uds. | Parcial |
|---|---|---|
| Difusores | 4 | 4.00 |
| Total |  | 4 |

**12CW020** ud COLLAR.FIJAC.COND.FIB-AIR 175 mm
2 ud
Collarín circular de conexión de conducto circular sobre conductos de fibra de vidrio. Construido con chapa de acero galvanizado, fijación por autoatornillamiento. Modelo de 175 mm. de diámetro. Se incluye abrazadera de sujeción, montaje e instalación y p.p. de ayudas de albañilería si fuese necesario. Medida la unidad totalmente instalada.

| Medición | Uds. | Parcial |
|---|---|---|
| Retículas | 2 | 2.00 |
| Total |  | 2 |

**12CW040** ud LONA FLEX. MÁQUINA - CONDUCTO
10 ud
Lona flexible de acoplamiento entre máquina y conducto y conducto reja exterior y/o tramos de conducto. Modelo VR-25 de dimensiones 50*60*50 mm. para evitar todo tipo de vibraciones y ruidos. Se fijará a la pestaña del equipo y a una "U" de chapa galvanizada en el conducto mediante tornillos autoroscantes. Se realizará un tramo de 50 a 60 mm. de conducto entre lonas, desmontable sujeto al techo mediante varilla para favorecer el acceso al interior de los equipos. Se incluyen ayudas de albañilería si fuesen necesarias. Medida la longitud realmente ejecutada.

**12CDROTA-30** ud DIFUSOR CUAD. BL. ROTACIONAL RANUR. 300
2 ud
Difusor de impulsión de aire acondicionado de tipo rotacional con ranueras de 30 cm, con regulacion de caudal, construido con aluminio lacado blanco, marca "KOOLAIR", instalado con conducto flexible circular aislado a conducto, apriete con bridas y sellado con "cinta americana", formación de plenum realizado en fibra de vidrio neto, incluso pequeño material y ayudas de albañilería si fuesen necesarias. Medida la unidad instalada.

**12CD100-525** ud REJILLA IMPULSION DOBLE DEFLEXION BL.KOOLAIR 525x75 (30/04/2019)
22 ud
Unidad de instalación de rejilla de impulsión de aire, doble deflexión marca Koolair lacado en blanco, serie 20, modelo 20-DH-O-MM, de dimensiones 525x75 mm, con compuerta de regulación marco de montaje, incluido fijación, sellado y pequeño material totalmente instalado y funcionando.

**12CD032** ud REJILLA RETORNO DE AIRE RETICULAR 450X450
2 ud
Rejilla para retorno de aire de dimensiones 450X450 y ubicación especificado en plano, formada por: rejilla en aluminio lacado de color blanco de las marca Koolair mod. 22-5 ó Madel mod. RMT-A, con marco de montaje para la fijación de la caja plenun realizada en fibra climaver neto y sellada mediante cinta americana incluso parte proporcional de conexiones a conducto de retorno y pequeño material. Medida la unidad totalmente instalada.

**12CD048-4X3** ud REJILLA RETORNO LAMAS 400X300
2 ud
Rejilla para retorno de aire de dimensiones 400X300 y ubicación especificado en plano, formada por: rejilla en aluminio lacado de color blanco mediante aletas horizontal fijas a 45º de las marcas Madel ó Koolair, caja plenun realizada en fibra climaver neto y sellada mediante cinta americana incluso parte proporcional de conexiones a conducto de retorno y pequeño material. Medida la unidad totalmente instalada.

**12CD050-5X3** ud REJILLA RETORNO LAMAS 500X300
1 ud
Rejilla para retorno de aire de dimensiones 500X300 y ubicación especificado en plano, formada por: rejilla en aluminio lacado de color blanco mediante aletas horizontales fijas a 45º de las marcas Madel ó Koolair, caja plenun realizada en fibra climaver neto y sellada mediante cinta americana incluso parte proporcional de conexiones a conducto de retorno y pequeño material. Medida la unidad totalmente instalada.

**12CD050-5X4** ud REJILLA RETORNO LAMAS 500X400
1 ud
Rejilla para retorno de aire de dimensiones 500X400 y ubicación especificado en plano, formada por: rejilla en aluminio lacado de color blanco mediante aletas horizontales fijas a 45º de las marcas Madel ó Koolair, caja plenun realizada en fibra climaver neto y sellada mediante cinta americana incluso parte proporcional de conexiones a conducto de retorno y pequeño material. Medida la unidad totalmente instalada.

**12CD050-45X45** ud REJILLA RETORNO LAMAS 450X450
1 ud
Rejilla para retorno de aire de dimensiones 450X450 y ubicación especificado en plano, formada por: rejilla en aluminio lacado de color blanco mediante aletas horizontales fijas a 45º de las marcas Madel ó Koolair, caja plenun realizada en fibra climaver neto y sellada mediante cinta americana incluso parte proporcional de conexiones a conducto de retorno y pequeño material. Medida la unidad totalmente instalada.

**12CN025** m TUB. CU. CALORIFUGADA 7/8"
45 m
Tubería de cobre calorifugada de diámetro de 7/8", incluyéndose p.p. de soportes, accesorios, forrado material calorifugado de 19 mm. tipo AF Armaflex y ayudas de albañilería en caso de ser necesarias. Medida la longitud realmente ejecutada.

| Medición | Uds. | Largo | Parcial |
|---|---|---|---|
| EQUIPOS ALTILLO | 1 | 15 | 15.00 |
| EQUIPOS P. PRIMERA | 1 | 30 | 30.00 |
| Subtotal |  |  | 45.00 |
| Total |  |  | 45 |

**12CN005** m TUB. CU. CALORIFUGADA 3/8"
118.5 m
Tubería de cobre calorifugada de diámetro de 3/8",incluyéndose p.p. de soportes, accesorios, forrado material calorifugado de 19 mm. tipo AF Armaflex y ayudas de albañilería en caso de ser necesarias. La zona donde se coloque la brida de fijación se reforzará con material aislante, antes del apriete, para impedirla rotura de la capa aislante. Medida la longitud realmente ejecutada.

| Medición | Uds. | Largo | Parcial |
|---|---|---|---|
| EQUIPO P. BAJA | 1 | 25 | 25.00 |
| EQUIPOS ALTILLO | 1 | 15 | 15.00 |
|  | 1 | 2.5 | 2.50 |
|  | 1 | 6 | 6.00 |
|  | 1 | 8.4 | 8.40 |
|  | 1 | 5.6 | 5.60 |
|  | 2 | 0.5 | 1.00 |
| EQUIPOS P. PRIMERA | 1 | 30 | 30.00 |
|  | 1 | 12 | 12.00 |
|  | 2 | 1 | 2.00 |
|  | 1 | 10 | 10.00 |
|  | 2 | 0.5 | 1.00 |
| Subtotal |  |  | 118.50 |
| Total |  |  | 118.5 |

**12CN015** m TUB. CU. CALORIFUGADA 5/8"
33.5 m
Tubería de cobre calorifugada de diámetro de 5/8", incluyéndose p.p. de soportes, accesorios, forrado material calorifugado de 19 mm. tipo AF Armaflex y ayudas de albañilería en caso de ser necesarias. La zona donde se coloque la brida de fijación se reforzará con material aislante, antes del apriete, para impedirla rotura de la capa aislante. Medida la longitud realmente ejecutada.

| Medición | Uds. | Largo | Parcial |
|---|---|---|---|
| EQUIPOS ALTILLO | 1 | 2.5 | 2.50 |
|  | 1 | 6 | 6.00 |
|  | 2 | 0.5 | 1.00 |
| EQUIPOS P. PRIMERA | 1 | 12 | 12.00 |
|  | 1 | 1 | 1.00 |
|  | 1 | 10 | 10.00 |
|  | 2 | 0.5 | 1.00 |
| Subtotal |  |  | 33.50 |
| Total |  |  | 33.5 |

**12CN020** m TUB. CU. CALORIFUGADA 3/4"
44 m
Tubería de cobre calorifugada de diámetro de 3/4", incluyéndose p.p. de soportes, accesorios, forrado material calorifugado de 19 mm. tipo AF Armaflex y ayudas de albañilería en caso de ser necesarias. Medida la longitud realmente ejecutada.

| Medición | Uds. | Largo | Parcial |
|---|---|---|---|
| EQUIPOS ALTILLO | 1 | 8.4 | 8.40 |
|  | 1 | 5.6 | 5.60 |
| EQUIPOS P. PRIMERA | 1 | 30 | 30.00 |
| Subtotal |  |  | 44.00 |
| Total |  |  | 44 |

**12CN001** ud TUB. CU. CALORIFUGADA 1/4"
55.5 ud
Tubería de cobre calorifugada de diámetro de 1/4", incluyéndose p.p. de soportes, accesorios, forrado material calorifugado de 19 mm. tipo AF Armaflex y ayudas de albañilería en caso de ser necesarias. La zona donde se coloque la brida de fijación se reforzará con material aislante, antes del apriete, para impedirla rotura de la capa aislante. Medida la longitud realmente ejecutada.

| Medición | Uds. | Largo | Parcial |
|---|---|---|---|
| EQUIPO P. BAJA | 1 | 25 | 25.00 |
| EQUIPOS ALTILLO | 1 | 0.5 | 0.50 |
|  | 1 | 1.5 | 1.50 |
|  | 1 | 3.5 | 3.50 |
|  | 1 | 1.4 | 1.40 |
| EQUIPOS P. PRIMERA | 1 | 6.2 | 6.20 |
|  | 1 | 0.5 | 0.50 |
|  | 1 | 7.6 | 7.60 |
|  | 1 | 9.3 | 9.30 |
| Subtotal |  |  | 55.50 |
| Total |  |  | 55.5 |

**12CN010** m TUB. CU. CALORIFUGADA 1/2"
30.5 m
Tubería de cobre calorifugada de diámetro de 1/2", iincluyéndose p.p. de soportes, accesorios, forrado material calorifugado de 19 mm. tipo AF Armaflex y ayudas de albañilería en caso de ser necesarias. La zona donde se coloque la brida de fijación se reforzará con material aislante, antes del apriete, para impedirla rotura de la capa aislante. Medida la longitud realmente ejecutada.

| Medición | Uds. | Largo | Parcial |
|---|---|---|---|
| EQUIPOS ALTILLO | 1 | 0.5 | 0.50 |
|  | 1 | 1.5 | 1.50 |
|  | 1 | 3.5 | 3.50 |
|  | 1 | 1.4 | 1.40 |
| EQUIPOS P. PRIMERA | 1 | 6.2 | 6.20 |
|  | 1 | 0.5 | 0.50 |
|  | 1 | 7.6 | 7.60 |
|  | 1 | 9.3 | 9.30 |
| Subtotal |  |  | 30.50 |
| Total |  |  | 30.5 |

### 12E EQUIPOS CLIMATIZACION

**12EH013.1** ud UD CONDUCTOS MED PRES HITACHI RPI-4FSN5E
1 ud
Unidad interior de climatización centrífuga con bomba de calor, marca Hitachi modelo RPI-4FSN5E de 10 Kw de potencia frigoríca y 11.2 Kw de potencia calorífica, con refrigerante R410a. Desagüe de condensaciones montado en tubo de PVC con con sifón seco instalado en zona registrable (El desagüe irá conectado a la red de desagüe del aseo de la oficina) incluyendo p.p. de accesorios, soportes, conexiones a maquinas y ayudas de albañilería si fuese necesario. Instalado sobre bancada con amortiguadores elásticos adecuados al peso y revoluciones de la máquina. Medida la unidad totalmente instalada y funcionando.

**12EH012.1** ud UD CONDUCTOS MED PRES HITACHI RPI-3FSN5E
3 ud
Unidad interior de climatización centrífuga con bomba de calor, marca Hitachi modelo RPI-3FSN5E de 7.10 Kw de potencia frigoríca y 8 Kw de potencia calorífica, con refrigerante R410a. Desagüe de condensaciones montado en tubo de PVC con con sifón seco instalado en zona registrable (El desagüe irá conectado a la red de desagüe del aseo de la oficina) incluyendo p.p. de accesorios, soportes, conexiones a maquinas y ayudas de albañilería si fuese necesario. Instalado sobre bancada con amortiguadores elásticos adecuados al peso y revoluciones de la máquina. Medida la unidad totalmente instalada y funcionando.

**12EV211-MINI** ud UD. EXT HITACHI VRF S/F MINI RAS-10FSXNME (05/08/2019)
2 ud
Unidad exterior de climatizacion tpo VRF S/F MINI bomba de calor marca Hitachi modelo RAS-10FSXNME Control inverter de la temperatura, compatible con cualquiera de los distintos tipos de unidades interiores System Free. Funcionamiento individual de las unidades interiores. Posibilidad de limitar el consumo. Anti-cold draft, protección de corriente de aire frías. Número de unidades conectadas (mín-máx) 1-32. Potencia nominal en refrigeración de 28 kW y en calefacción de 31,5 kW. Potencia nominal consumida en refrigeración de 8300 W y en calefacción de 7800 W. EER de 3,85. COP de 4,04. SEER de 8,31. COP de 4,57. SCOP de 4,72. Nivel de presión sonora para refrigeración de 59 dB(A). Funcionamiento certificado hasta 48ºC en modo frio y -20ºC en modo calor. Caudal de aire de 11100 m3/h. Presión estática disponible de 30 Pa.
Alimentación de 400V-3Ph+N-50Hz. (liq. / gas bp / gas ap) de 3/8 - 7/8 - 3/4 pulgadas. Fluido refrigerante R410A. Dimensiones de 1650x1100x390 mm (AxLxP) y peso
de 170 Kg. Instalada en situación marcada en planos colocado sobre bancadas de sujeción y soportes antivibratorios adecuados al peso y revoluciones de la maquina; colocacion y ayudas incluidas. Medida la unidad totalmente instalada y funcionando.

**RPK1** ud Ud. int. mural, gama SYSTEM FREE, mod. RPK-1FSN4M (10/08/2018)
3 ud
Unidad de instalación de unidad mural, gama SYSTEM FREE, mod. RPK-1FSN4M, totalmente instalada y funcionando, fija a pared, incluso desgüe con sifón conectado al lavabo de la oficina.

**RPK1.5** ud Ud. int. mural, gama SYSTEM FREE, mod. RPK-1.5FSN4M (07/07/2017)
4 ud
Unidad de instalación de unidad mural, gama SYSTEM FREE, mod. RPK-1.5FSN4M, totalmente instalada y funcionando, fija a pared, incluso desgüe con sifón conectado al lavabo de la oficina.

**RPK0-X** ud Ud. int. mural, gama SYSTEM FREE, mod. RPK-0,6FSN4M (05/08/2019)
1 ud
Unidad de instalación de unidad mural, gama SYSTEM FREE, mod. RPK-0.6FSN4M, totalmente instalada y funcionando, fija a pared, incluso desgüe con sifón conectado al lavabo de la oficina.

**12EH052** ud UD MANDO CABLEADO HITACHI mod PC-ARFPE
12 ud
Unidad de instalación mando cableado multifunción, modelo PC-ARFPE, marca HITACHI, totalmente instaldo y funcionando.

**12EH070.1** ud MULTI-KIT 2 TUBOS HITACHI E-102SN4 VRF
10 ud
Unidad de instalación de Multi-Kit de derivación marca Hitachi modelo E-102SN4 para gas y líquido con aislamiento, soldado y probado a estanquidad y presión. Totalmente instalado montado y funcionando incluso p.p. de medios auxiliares.

**12EG1-1EXT** ud Ud. exterior1x1 conductos, gama Monoduct, mod RAC-35NPA (05/08/2019)
1 ud
Unidad exterior SPLIT 1x1, gama MONODUCT RAD RPA, modelo RAC-35NPA. Potencia nominal absorbida en refrigeración de 0,15/1,28 kW y 0,11/1,92 kW en
calefacción. EER-COP 2,82-2,82 (C/D). Clase energética frigorífica y calorífica de A.Nivel de presión sonora en refrigeración de 47 dB(A) y calefacción de 49 dB(A). caudal
de aire frigorífica y calorífica de 1.620 m3/h. Alimentación de 220-240V,1Ph,50 Hz. Diámetro de tuberías (liq. / gas) de 1/4 - 3/8 pulgadas. Fluido refregerante R410A.
Dimensiones de 570x750x280 mm (AxLxP) y peso de 38 Kg. Instalado sobre bancada apoyada sobre amortiguadores elásticos, adecuados al peso y revoluciones de la máquina. Totalmente instalado y funcionando.

| Medición | Uds. | Parcial |
|---|---|---|
| P. baja | 1 | 1.00 |
| Total |  | 1 |

**12EG1-1INT** ud Ud. interior1x1 conductos, gama Monoduct, mod. RAD-35RPA (05/08/2019)
1 ud
Unidad interior SPLIT 1x1 tipo CONDUCTOS, gama MONODUCT RAD RPA, modelo RAD-35RPA, con bomba de calor DC inverter. Mando a distancia por cable, con
programación 12h compatible con mando Eco Control, prefiltro extraible, modo eco, conductos extensibles hasta 4m, compatible MONOZONE y MULTIZONE y bomba
de drenaje integrada. Potencia nominal frigorífica de 0,90/4,00 kW y 0,90/6,60 kW de potencia nominal calorífica. Nivel de presión sonora en refrigeración de 29/36
dB(A) y en calefaccón de 27/37db(A). Potencia sonora de 57 dB(A). Caudal de aire frigorífica de 330/510 m3/h y calorífica de 360/600 m3/h. Diámetro de tuberías (Líq -
Gas) de 1/4 - 3/8 pulgadas. Diámetro de evacuación de condensados de 16 mm. Dimensiones 235x750x400 mm (AxLxP) y 19 Kg de peso.
Marca/modelo: HITACHI/RAD-35RPA. (El desagüe irá conectado a la red de desagüe del aseo de la oficina) incluyendo p.p. de accesorios, soportes, conexiones a maquinas y ayudas de albañilería si fuese necesario. Instalado sobre bancada con amortiguadores elásticos adecuados al peso y revoluciones de la máquina. Medida la unidad totalmente instalada y funcionando.

| Medición | Uds. | Parcial |
|---|---|---|
| P. baja | 1 | 1.00 |
| Total |  | 1 |

**12EH052--1X1** ud UD MANDO CABLEADO HITACHI mod SPX-RCDA (05/08/2019)
1 ud
Unidad de instalación mando cableado multifunción, modelo SPX-RCDA, para uds.int. de conductos de gama doméstica, marca HITACHI, totalmente instaldo y funcionando.

| Medición | Uds. | Parcial |
|---|---|---|
| P. Baja | 1 | 1.00 |
| Total |  | 1 |

### 12T EXTRACCION

**12TE150-30** ud RECUPERADOR DE CALOR LCI HVAC ErP 2018 - Q 3000 M³/H (20/02/2019)
1 ud
Unidad de instalación de recuperador de calor de marca L.C.I. HVAC ErP 2018 modelo ARR CC 30, en instalación horizontal incluidos filtros F6 y F8. Se instalará en la posición marcada en planos, alimentación eléctrica mediante manguera de 1 Kv libre de halógenos, anclado al forjado mediante varilla roscada y amortiguadores adecuados al peso y revoluciones del motor. Totalmente instalado y funcionando.

**12TB002-250** ud REJILLA EXTRACCION 250X100mm (30/04/2019)
7 ud
Rejilla para extraccion de aire de dimensiones 250x100mm, en aluminio lacado de color blanco de las marcas Trox o Koolair para su colocacion en falso techo. Totalmente instalada en el conducto de extraccion con brida metalica y sellado mediante cinta americana. Incluso pequeño materia, plenum realizado en climaver neto fijado a la rejilla y sellado con cinta de aluminio. Medida la unidad totalmente instalada.

| Medición | Uds. | Parcial |
|---|---|---|
| P. PRIMERA | 2 | 2.00 |
| P. ALTILLO | 5 | 5.00 |
| Subtotal |  | 7.00 |
| Total |  | 7 |

**12TB001** ud REJILLA EXTRACCION 300x150mm
7 ud
Rejilla para extraccion de aire de dimensiones 300x150mm, en aluminio lacado de color blanco de las marcas Trox o Koolair para su colocacion en falso techo. Totalmente instalada en el conducto de extraccion con brida metalica y sellado mediante cinta americana. Incluso pequeño materia, plenum realizado en climaver neto fijado a la rejilla y sellado con cinta de aluminio. Medida la unidad totalmente instalada.

| Medición | Uds. | Parcial |
|---|---|---|
| P. PRIMERA | 4 | 4.00 |
| P. ALTILLO | 3 | 3.00 |
| Subtotal |  | 7.00 |
| Total |  | 7 |

**12TB001-525** ud REJILLA EXTRACCION 525x75mm (30/04/2019)
4 ud
Rejilla para extraccion de aire de dimensiones 525x75 mm, en aluminio lacado de color blanco de las marcas Trox o Koolair para su colocacion en falso techo. Totalmente instalada en el conducto de extraccion con brida metalica y sellado mediante cinta americana. Incluso pequeño materia, plenum realizado en climaver neto fijado a la rejilla y sellado con cinta de aluminio. Medida la unidad totalmente instalada.

| Medición | Uds. | Parcial |
|---|---|---|
| P. PRIMERA | 2 | 2.00 |
| P. ALTILLO | 2 | 2.00 |
| Subtotal |  | 4.00 |
| Total |  | 4 |

### 12W VARIOS

**12XW001** ud DETECTOR FILTROS SUCIOS "JOHNSON CONTROLS" 300 mbar
6 ud
Suministro e instalación de unidad de detector de filtros sucios marca "Johnson Controls" modelo P233A-10-AAC, colocado en el retorno de la máquina fijado al chasis de la mismo y calibrado hasta un 20 % por encima de la presión de funcionamiento de la instalación con filtro limpio, cableado con manguera de 2 hilos desde bornas del aparato hasta cuadro de control, a la entrada especificada en documentación adjunta al cuadro PLC. Inclusida ayudas de electricidad, Totalmente instalado y funcionando.

| Medición | Uds. | Parcial |
|---|---|---|
| RECUPERADOR | 1 | 1.00 |
| RPI-4FSN4E | 1 | 1.00 |
| RPI-3FSN4E | 3 | 3.00 |
| RPI-2FSN4E | 1 | 1.00 |
| Subtotal |  | 6.00 |
| Total |  | 6 |

**11VW100** ud LEGALIZACION INSTALACIONES AGUA, CLIMATIZACION (17/06/2013)
1 ud
Legalización de instalaciónes de agua y climatización una vez ejecutadas la instalaciónes y habiendo efectuado las pruebas reglamentarias, la documentación se pasará por el servicio de industria y se devolverá al titular de la instalación una vez sellado y con el visto bueno de este organismo, incluso el pago de tasas si estas fuesen necesarias para la obtención de la autorizacion adminsitrativa.

## 014 VOZ Y DATOS (09/01/2014)

**CAT-REV** ud REVISION INSTALACION EXISTENTE (01/05/2019)
1 ud
Revisión de la instalación de datos y voz existente, incluso pruebas, ayudas necesarias y material a reponer necesario para su funcionamiento, como son los cableados desde el rack hasta las tomas de pared existente. Medida la unidad ejecutada.

**CAT6_001IP.18** ud PANEL DE 24P CAT.6 ADICIONAL (29/04/2016)
2 ud
Unidad de suministro e instalación de panel adicional 19'' 1U 24P UTP Categoría6, marca BRAND-REX, modelo 1RU 69586-U24 totalmente instalado y funcionando.

| Medición | Uds. | Parcial |
|---|---|---|
| Previsión |  |  |
| P. primera | 1 | 1.00 |
| P. altillo | 1 | 1.00 |
| Subtotal |  | 2.00 |
| Total |  | 2 |

**CAT6_003IP.18** ud PUESTO COMUNICACIONES 4DATOS CAT. 6 (09/01/2014)
2 ud
Unidad de suministro e instalación de cableado horizontal, para la realización de desvio lineas telefonicas, realizada en Cable UTP Cat. 6 UTP BRAND-REX C6U-Cca libre de halógenos.
Cuatro segmentos estarán compendidos entre el armario de comunicaciones y caja Simon Conet 1 módulo 90x45 superficie con placa de 4 ventanillas, empleando canalizaciones ocultas.
El conexionado de cada segmento se realizará usando módulos H RJ45 Cat6, ambas en 568B (Módulo H RJ45 UTP Cat. 6 Snap-In no apantallado blanco 6CJAKU013).
Incluye suministro de 4 latiguillos de UTP 1m Cat.6 gris BRAND-REX C6CPCU010-888BB.
Los puntos de red serán certificados y el instalador debe emitir documento que lo acredite.

| Medición | Uds. | Parcial |
|---|---|---|
| P. primera | 1 | 1.00 |
| P. altillo | 1 | 1.00 |
| Subtotal |  | 2.00 |
| Total |  | 2 |

**CAT6_007IP.18** ud PUESTO ALARMA 1DATOS CAT. 6 (09/01/2014)
2 ud
Unidad de suministro e instalación de cableado horizontal, realizado en Cable UTP Cat. 6 UTP BRAND-REX C6U-Cca libre de halógenos.
El segmento de datos esta comprendido entre armario Rack y panel de alarma, el conexionado del H RJ45 Cat6 se hará con la normativa 568B, teniendo en cuenta que en el otro extremo se colocara RJ45 M en punta (también en sistema 568B).
Incluye suministro de 1 latiguillo de UTP cat6 de 1 metro de longitud (Latiguillo UTP 1m Cat.6 gris BRAND-REX C6CPCU010-888BB).
El punto de red será certificado y el instalador emitiá documento que lo acredite.

| Medición | Uds. | Parcial |
|---|---|---|
| P. primera | 1 | 1.00 |
| P. altillo | 1 | 1.00 |
| Subtotal |  | 2.00 |
| Total |  | 2 |

**CAT6_008IP.18** ud PUESTO CENTRAL DE FUEGO 1DATOS CAT. 6 (09/01/2014)
2 ud
Unidad de suministro e instalación de cableado horizontal, realizado en Cable UTP Cat. 6 UTP BRAND-REX C6U-Cca libre de halógenos.
El segmento de datos esta comprendido entre armario Rack y central de fuego, el conexionado del H RJ45 Cat6 se hará con la normativa 568B, teniendo en cuenta que en el otro extremo se colocara RJ45 M en punta (también en sistema 568B).
Incluye suministro de 1 latiguillo de UTP cat6 de 1 metro de longitud (Latiguillo UTP 1m Cat.6 gris BRAND-REX C6CPCU010-888BB).
El punto de red será certificado y el instalador emitiá documento que lo acredite.

| Medición | Uds. | Parcial |
|---|---|---|
| P. primera | 1 | 1.00 |
| P. altillo | 1 | 1.00 |
| Subtotal |  | 2.00 |
| Total |  | 2 |

**CAT6_032IP64M** ud PUESTO RED PASARELA HITACHI HC-A64MB (20/02/2019)
1 ud
Unidad de suministro e instalacion de cableado horizontal para puesto de datos de red para pasarela Hitachi HC-A64MB, realizada en Cable UTP Cat. 6 UTP BRAND-REX C6U-Cca libre de halogenuros.
El paso de cables se realizará por canalizaciones en tubo teniendo en cuenta la resistencia de tracción y el grado de curvatura de los materiales utilizados.
El segmento está comprendido entre armario Rack y la pasarela Hitachi, instalada en interior de caja estanca de pvc, instalada en superficie junto al cuadro del autómata, el conexionado del H RJ45 Cat6 se hará con la normativa 568B, teniendo en cuenta que en el otro extremo se colocara RJ45 M en punta (también en sistema 568B).
Incluye suministro de 1 latiguillo de UTP cat6 de 1 metro de longitud (Latiguillo UTP 1m Cat.6 gris BRAND-REX C6CPCU010-888BB) .
El punto de red será certificado y el instalador debe emitir documento que lo acredite.

**14CANFIBRA** u CANALIZACIÓN FIBRA
1 u

## 016 DECORACIÓN (01/05/2019)

**DEC-VN** m2 VINILO FHOTOWALL (01/05/2019)
41.81 m2
Vinilo fhotowall con diseño a elegir por la D.F. y la propiedad, formado por papel pintano con impresiones o personalizadas. Totalmente suministrado y colocado según instrucciones del fabricante, incluso lijado, enmasillado de la base si fuera necesario y material auxiliar. Medida la superficie realmente ejecutada.

| Medición | Uds. | Largo | Alto | Parcial |
|---|---|---|---|---|
| Sala reuniones 1 | 1 | 5.65 | 2.4 | 13.56 |
| Sala reuniones 2 | 1 | 5.65 | 2.4 | 13.56 |
| Sala reuniones 3 | 1 | 6.12 | 2.4 | 14.69 |
| Subtotal |  |  |  | 41.81 |
| Total |  |  |  | 41.81 |

**DEC-VN-PERSO** m2 VINILO LETRAS PERSONALIZADO (01/05/2019)
14.92 m2
Vinilo personalizado de letras con fondo transparante o a color para señalización de espacios y salas, con diseño a elegir por la D.F. y la propiedad. Totalmente suministrado y colocado según instrucciones del fabricante, incluso lijado, enmasillado de la base si fuera necesario y material auxiliar. Medida la superficie realmente ejecutada.

| Medición | Uds. | Largo | Alto | Parcial |
|---|---|---|---|---|
| Señalización de salas | 17 | 0.4 | 1.5 | 10.20 |
| Señalización zonas impresión | 2 | 0.9 | 0.4 | 0.72 |
| Rótulo Cajamar INnovaCenter | 2 | 0.8 | 2.5 | 4.00 |
| Subtotal |  |  |  | 14.92 |
| Total |  |  |  | 14.92 |

**DEC-LETRAS1** u VINILO ROTULO TEXTO 1 (01/05/2019)
1 u
Vinilo con texto : “Creativity is Intelligence Having Fun.” o similar a elegir por la D.F. y la propiedad. (pagina Etsy).
Totalmente suministrado y colocado según instrucciones del fabricante, incluso lijado, enmasillado de la base si fuera necesario y material auxiliar. Medida la superficie realmente ejecutada.

**DEC-LETRAS2** u VINILO ROTULO TEXTO 2 (01/05/2019)
1 u
Vinilo con texto : “Positivity – default state of mind” o similar a elegir por la D.F. y la propiedad. (pagina Etsy).
Totalmente suministrado y colocado según instrucciones del fabricante, incluso lijado, enmasillado de la base si fuera necesario y material auxiliar. Medida la superficie realmente ejecutada.

**DEC-LETRAS3** u VINILO ROTULO TEXTO 3 (01/05/2019)
1 u
Vinilo con texto : “If opportunity doesn't knock build a door” o similar a elegir por la D.F. y la propiedad. (pagina Etsy).
Totalmente suministrado y colocado según instrucciones del fabricante, incluso lijado, enmasillado de la base si fuera necesario y material auxiliar. Medida la superficie realmente ejecutada.

**DEC-LETRAS4** u VINILO ROTULO TEXTO 4 (01/05/2019)
1 u
Vinilo con texto : “El genio se hace con un 1% de talento y un 99% de trabajo” o similar a elegir por la D.F. y la propiedad. (pagina Etsy).
Totalmente suministrado y colocado según instrucciones del fabricante, incluso lijado, enmasillado de la base si fuera necesario y material auxiliar. Medida la superficie realmente ejecutada.

**LETRAS-RELV** u LETRAS RELIEVE (01/05/2019)
38 u
Letras en relieve de PVC para rótulo "Cajamar INnovaCenter", las letras tendrán una altura máxima de 30 cm y 5 cm de espesor. Color a elegir por la D.F. y la propiedad. Totalmente suministrado y colocado según instrucciones del fabricante, incluso lijado, enmasillado de la base si fuera necesario y material auxiliar. Medida la unidad.

| Medición | Uds. | Parcial |
|---|---|---|
|  | 19 | 19.00 |
|  | 19 | 19.00 |
| Subtotal |  | 38.00 |
| Total |  | 38 |

**SIST-CUERDA** u SOPORTE SUJECIÓN LETREROS (01/05/2019)
2 u
Soporte para sujeción de letreros para las diferentes empresas, formado por perfilería metálica perimetral con sistema de cuerdad y clavijas realizando un tramado cuadriculado de dimensiones aproximadas de 1x1 m. Totalmente suministrado y colocado según instrucciones del fabricante y material auxiliar. Medida la unidad.

**PIZ-VID** u PIZARRA DE VIDRIO (material; 01/05/2019)
17 u
Pizarra de vidrio templado sin marco de 100x200x6 mm de espesor. Borrado muy fácil. Máxima resistencia a manchas de tinta, arañazos y abolladuras. Incluye imanes extrafuertes y rotulador. Totalmente suministrado y colocado según instrucciones del fabricante y material auxiliar como elementos de fijación. Medida la unidad.

| Medición | Uds. | Parcial |
|---|---|---|
| P. Baja | 1 | 1.00 |
| P. primera | 7 | 7.00 |
| P. altillo | 9 | 9.00 |
| Total |  | 17 |

**CARTFED** m2 CARTEL FEDER (04/08/2019)
2 m2
Cartel de metraquilato personalizado (Cartel FEDER, texto a definir por la propiedad) resistente y tranparente de 3 mm con apariencia de vidrio, bordes biselados, de tamaño 40*60 cm. Incluso agujeros de sujeción y elementos de agarre. Totalmente suministrado y colocado según instrucciones del fabricante y material auxiliar. Medida la unidad.

| Medición | Uds. | Parcial |
|---|---|---|
| Cartel FEDER | 2 | 2.00 |
| Total |  | 2 |

## 01PCI PCI (21/01/2014)

**SEG0080** ud PCI DETECTOR DE HUMOS OPTICO SYSTEM SENSOR REF: ECO1003 A (21/01/2014)
19 ud
Detector de humos óptico (fotoeléctrico), Morley modelo ECO1003 de bajo perfil, con base Morley modelo E1000B. Tensión de trabajo de 8.5 Vcc a 35 Vcc. Bajo consumo. Autocompensación de suciedad y LED bicolor. Incluso cableado con manguera bicolor con dos conductores de 1.5 mm2 Cu, instalado sobre bandeja o empotrado en tabiquería sobre tubo "forroplast". Incluso pequeño material, montaje, conexión conexión a la central robo-atraco y ayudas de albañilería. Instalado según NBE-CPI. Colocado y funcionando. Medida la unidad instalada.
Deben aportar certificado de fabricante del marcado CE y vida útil.

| Medición | Uds. | Parcial |
|---|---|---|
| P. BAJA | 1 | 1.00 |
| P. PRIMERA | 9 | 9.00 |
| P. ALTILLO | 9 | 9.00 |
| Subtotal |  | 19.00 |
| Total |  | 19 |

**SEG0090** ud PCI PULSADOR ALARMA INCENDIO VISION REF: PUL-VSN (21/01/2014)
2 ud
Pulsador para el disparo manual de alarma de incendio de superficie rearmable mediante llave con 1/4 de vuelta, sin cristal. Con inscripción indeleble "pulsar en caso de incendio". Incluso cableado con manguera bicolor con dos conductores de 1.5 mm2 Cu, instalado sobre bandeja o empotrado en tabiquería sobre tubo "forroplast". Incluso pequeño material, montaje, conexiones y ayudas de albañilería.. Instalado según NBE/CPI. Colocado y funcionando. Medida la unidad instalada.
Deben aportar certificado de fabricante del marcado CE.

**SEG0588** ud PCI SIRENA + FLASH ROJO INTERIOR 24V REF: HSR-INT24 (21/01/2014)
2 ud
Sirena óptico-acústica interior de color rojo. Tensión de funcionamiento: 15 a 30Vcc. Consumo (sonido y luz): 20mA a 24V. Consumo (solo luz): 12mA a 24V. Potencia acustica: 90dB a 1m. Tipo de luz 3 leds 5 m/m + reflector. Tipo de trasductor: Piezoeléctrico. Frecuendias emitidas: 1500 a 4000Hz. Numero de Tonos: 2 seleccionables con CN4. Grado de proteccion IP54. Dimensiones en mm 100 ancho, 100 alto, 39 fondo. Cumple: EN54-3. Certificado CPD:0370-CPD-1074.
Instalada en patio de operaciones en lugar visible, cableada hasta central de deteccion de incendios Vision 2 PLUS.
Deben aportar certificado de fabricante del marcado CE.

**SEG0095** ud PCI EXTINTOR POLVO ABC DE 6 KG (04/08/2017)
5 ud
Extintor de polvo polivalente ABC, tipo 6 Kg, con válvula de disparo rápido, manguera reforzada con difusor cilíndrico, peana de polietileno que impide el contacto del envase con el suelo, manómetro de control y válvula de comprobación. Extintor homologado según marca el RIPCI (R.D. 513/2017), y con una eficacia de 27A-183B. Instalado y con aporte de certificado.

**SEG0100** ud PCI EXTINTOR CO2 DE 2 KG (04/08/2017)
2 ud
Extintor de CO2 (Nieve Carbónica), tipo 2 Kg, con válvula de disparo rápido, vaso difusor y vávula de seguridad. Homologado según marca el RIPCI (R.D.513/2017) y eficacia 34B. Extintor especial para fuegos tipo eléctrico ya que no estropea ni ensucia cuadros eléctricos, ordenadores, etc. Instalado y con aporte de certificado.

**SEG0653** ud PCI SEÑAL FOTOLUMINISCENTE (04/08/2017)
35 ud
Ud de suministro y colocación de señal fotoluminiscente; Deben cumplir con la Norma UNE 23035/4:2003 para Señalización Luminiscente, UNE 23034:1988 para Señalización de Seguridad, Vías de Evacuación y UNE 23033:1981 para Señalización, Protección y Lucha Contra Incendios. Clase B. Medida la unidad instalada.

| Medición | Uds. | Parcial |
|---|---|---|
| Pulsador | 2 | 2.00 |
| Alarma | 2 | 2.00 |
| Salidas | 17 | 17.00 |
| Recorridos | 8 | 8.00 |
| Extintores | 5 | 5.00 |
| Botiquín | 1 | 1.00 |
| Subtotal |  | 35.00 |
| Total |  | 35 |

**SEG0587-15** ud PCI CENTRAL INCENDIOS MORLEY VISION 15Z REF:VSN15-2PLUS (21/01/2014)
1 ud
Central microprocesada de detección de incendios convencional de 15 zonas, marca Morley, modelo Vision 15-2 PLUS, 2 salidas de relé (fuego y averia), hasta 32 detectores convencionales por zona y o pulsadores. Identifica detector y pulsador de foma diferente. Dispone de 2 salidas de sirena configurables.
La central se instalara en lugar accesible a los usuarios y siempre que sea posible junto a la central de intrusión. Deberá configurarse la correspondiente IP, quedando debidamente interconectada con el TG de Cajamar.
Se debe aportar marcado CE, así como Certificado de Instalación presentado ante el órgano competente de la Comunidad Autónoma en materia de Industria.

## 017 ENTREGA DE OBRA

**ENT0010** ud LIMPIEZA DE LA OBRA
1 ud
Limpieza de la obra una vez terminada totalmente y previa a su entrega, comprendiendo: limpieza de elementos metálicos y de madera, mobiliario, cristales, revestimientos y suelos. Medida la unidad ejecutada.

## C21 CONTROL DE CALIDAD (solo licencia y visado, no licitación) (05/08/2019)

**CC0001** ud CONTROL DE CALIDAD (05/08/2019)
1 ud
Ud de pruebas de control de calidad solicitadas por la DF, de las no incluidas en ninguna otra partida del presente presupuesto y que no sean obligatorias por normativa. Partida a justificar.

## C22 GESTIÓN DE RESIDUOS (solo licencia y visado, no licitación) (05/08/2019)

**GR0001** ud GESTIÓN DE RESIDUOS (05/08/2019)
1 ud
Ud de gestión de residuos de construcción y demolición, según estudio de gestión de residuos incluido en el proyecto, en cumplimiento de lo dispuesto en el RD 105/2008 de 1 febrero, por el que se regula la producción y gestión de los residuos de construcción y demolición. En este precio va incluido el coste de la gestión de los residuos en planta de reciclaje o vertederos, la gestión de documentación y todo lo necesario para dar cumplimiento al citado Real Decreto.

## C23 SEGURIDAD Y SALUD (solo licencia y visado, no licitación) (05/08/2019)

**SS0001** ud SEGURIDAD Y SALUD (05/08/2019)
1 ud
Ud de medidas necesarias en materia de seguridad y salud, para la correcta ejecución de los trabajos, cumpliendo la Ley 31/1995 de 8 de noviembre de Prevención de Riesgos Laborales, así como el RD 1627/1997 de 25 de octubre, por el que se establecen las disposiciones mínimas de seguridad y salud en las obras de construcción.

## Recursos

**TO01000** h OF. 1ª PINTOR
Medidas las horas trabajadas

**PL00100** kg LACA NITROCELULÓSICA COLOR
Medido el peso útil descargado

**PW00100** l DISOLVENTE
Medido el volumen útil descargado

**PW00300** kg SELLADORA
Medido el peso útil descargado
